# Erweiterungsbau
Angebotsaufforderung (GAEB DA XML 3.3, DA83)
Projekt: 06522
Währung: EUR
Bieterkommentare zugelassen: ja
Vergabeart: Offenes Verfahren
Auftraggeber: BBR Dienstsitz Berlin, Bundesamt für Bauwesen und Raumordnung, Straße des 17. Juni 112, 10623 Berlin, D, Telefon 030-18 401 0; Vergabenummer: 131-2-26
Erstellt mit: GXML Toolbox V3.3 R20230829, iTWO_64 V25.0.650, 21.01.2026

## Baubeschreibung
Gegenstand der Ausschreibung sind Trockenbauarbeiten im Inneren des Gebäudes. Diese beinhalten Konstruktionen für Hohlböden und Doppelböden.

## 0.1 - Übergeordnete Informationen zur Baustelle
0.1.1  Projektbeschreibung und -umfang

Als Erweiterung eines Bestandsgebäudes ist ein sechsgeschossiges Bürogebäude nebst Untergeschoss für rund 400 Büroräume und einer erhöhten Landeplattform für Hubschrauber geplant. Daran anschließend werden in zwei unterkellerten eingeschossigen Bauteilen weitere Serviceeinrichtungen für die gesamte Liegenschaft, wie eine Kindertagesstätte, eine Kantine und ein Veranstaltungsbereiche Platz finden.

Auf einem angrenzenden Grundstück wird zudem ein Post- und Logistikbereich gebaut, der über einen Tunnel mit dem Erweiterungsbau verbunden wird. Über eine neue südliche Fußgängerbrücke wird das Bestandsgebäude und der Erweiterungsbau miteinander verbunden.

0.1.2  Besondere betriebliche Bedingungen

Bei der Baumaßnahme gelten erhöhte sicherheitstechnische und geheimschutzrechtliche Vorgaben, die in den WBVB geregelt werden.

0.1.3  Projektdaten und Lage der Baustelle

Projektdaten:
Bruttogeschossflächen (BGF)
Bürogebäude (BT 1): 71.875 m²
Post- und Logistikzentrum (BT 2): 3.763 m²
Südbrücke (BT 3): 1.594 m²

Lage:
Westlich des Bauvorhabens schließen sich Wohnbebauungen an. Im Süden wird das Grundstück durch öffentliche Parkanlagen sowie der Spree umschlossen. Die Joachim-Karnatz-Allee wird seitens der Anwohner als Parkraum genutzt. An der Ostseite grenzt an den Fußgängerweg Magnus-Hirschfeld-Ufer die Spree.

0.1.4  Verkehrsverhältnisse

Die Baustelle ist über die in den Baulogistikplänen dargestellten Zufahrten zu erreichen.

Es wird auf das Baulogistikhandbuch und die Baustelleneinrichtungspläne in Anlage 06-1 verwiesen. Die auf dem Baufeld aufgestellten Verkehrsschilder sind in Anlehnung an die StVO gültig und zu befolgen. Die Regeln der StVO gelten sinngemäß.

0.1.5  Freizuhaltende Flächen

Sämtliche für den Verkehr freizuhaltende Flächen sind auf den Baulogistikplänen dargestellt.

Es wird auf das Baulogistikhandbuch in Anlage 06-1 verwiesen.

0.1.6  Transporteinrichtungen und Transportwege

Materialien, Maschinen und Geräte sind dem Arbeitsfortschritt entsprechend sofort an den jeweiligen Verwendungsort auf der Baustelle zu bringen.
Jeder Transport (Anlieferung und Abholung) ist durch den AN mit Hilfe eines Online-Avisierungssystems anzumelden, siehe Anlage 06-1 Baulogistikhandbuch. Gleiches gilt für die Nutzung der Bauaufzüge.

0.1.7  Medienanschlüsse

Es werden Anschlüsse für Bautrink- und -abwasser sowie Baustrom zur Verfügung gestellt. Die genaue Lage der Anschlusspunkte kann den Baustelleneinrichtungsplänen in Anlage 06-1 (Anlage 1 BE-Pläne) entnommen werden.

Die Herstellung der Anschlüsse an den Übergabepunkten sowie jegliche Leitungsführung auf der Baustelle für eine weitere für den AN erforderlich Verteilung erfolgt durch den AN und wird als Nebenleistung nicht gesondert vergütet.

Kosten für Bauwasser und Baustrom werden durch den  AG getragen.

Es wird auf das Baulogistikhandbuch in Anlage 06-1 verwiesen.

0.1.8  Zur Benutzung überlassene Flächen und Räume

Es wird auf das Baulogistikhandbuch in Anlage 06-1 verwiesen.

0.1.9  entfällt

0.1.10  entfällt

0.1.11  Nachhaltigkeit und ökologische Anforderungen

Sämtliche vom AN verwendeten Bauprodukte/
Materialien sind vor der Ausführung durch den AG freizugeben.
Die Verfahrensweise ist in der WBVB, Punkt 11.8, geregelt.

Nachfolgende allgemeine BNB-Anforderungen gelten für die Ausführung der Leistungen dieser Ausschreibung. Die besonderen Anforderungen sind den jeweilien LV-Titeln zu entnehmen.

Für alle vorgesehenen Holzprodukte gilt: Es darf nur nach FSC, PEFC zertifiziertes Holz verbaut werden. Der Anteil an zertifiziertem Holz ist durch entsprechende Lieferscheine sowie das dazugehörige CoC Zertifikat nachzuweisen!

Für alle Produkte gilt:
Deklaration enhaltenener SVHC > 0,1 %

Für Grundierungen, Beschichtungen, Spachtel auf vorwiegend mineralischen Oberflächen gilt:
Materialien lösemittelfrei und weichmacherfrei gem. Definition VdL-RL01.

Für alle punkt- und linienförmige Verklebungen und Abdichtungen im Innenbereich (mit Ausnahme sicherheitsrelevanter, bauaufsichtlich erforderlicher Anforderungen wie z.B. Glasbau, Fassade und Bereichen mit Brandschutzanforderungen) gilt:

- keine amin- oder oximvernetzten Silikone
- zusätzlich zu beachten:
  RAL-UZ 123 oder EMICODE EC1 / EC 1plus
- Chlorparaffine <0,1%
- für PU-Klebstoffe gilt zusätzlich TCEP <0,1 %

0.1.12  Besondere Vorgaben zur Entsorgung

Die Abfallentsorgung für die im Baulogistikhandbuch benannten Abfallfraktionen erfolgt, wenn im LV nicht anders beschrieben, durch den Logistikdienstleister (LDL). Dazu werden an Abfallsammelstellen außerhalb des Gebäudes Behälter (Mulden) bereit gestellt. Jeder AN ist verpflichtet, seinen Abfall sortenrein in diese Behälter einzufüllen. Die Abfallentsorgung für die im Baulogistikhandbuch benannten Abfallfraktionen erfolgt kostenlos.
Die ordnungsgemäße Entsorgung von im Baulogistikhandbuch nicht aufgeführten Abfallarten ist Sache des AN.

Das genaue Procedere zur Abfallentsorgung ist dem Baulogistikhandbuch in Anlage 06-1 zu entnehmen.

0.1.13  Schutzgebiete im Bereich der Baustelle

Es ist insbesondere in der Nähe des Ufers sicherzustellen, dass keinerlei Fest- oder Flüssigstoffe in die Spree gelangen oder eingeleitet werden. Es ist dafür Sorge zu tragen, dass Verpackungs- und Restmaterial stets so gesichert wird, dass es nicht in die Spree gelangen kann.

0.1.14  Schutz von Bäumen und Pflanzen

Die verbleibenden Bäume und Pflanzflächen werden bauseitig umzäunt bzw. geschützt. Die Lage der Schutzzonen für Bäume und Vegetation ist den beiliegenden Baulogistikplänen zu entnehmen. Bei den Bauarbeiten ist zwingend auf Unversehrtheit der Bäume und deren Schutzeinrichtungen zu achten.

0.1.15  Regelung des öffentlichen Verkehrs

Es wird auf das Baulogistikhandbuch in Anlage 06-1 verwiesen.

0.1.16  Vorhandene Anlagen für Abwasser- und Versorgungsleitungen

Es wird auf Punkt 0.1.7 Medienanschlüsse und das Baulogistikhandbuch in Anlage 06-1 verwiesen.

0.1.17  entfällt

0.1.18  entfällt

0.1.19  entfällt

0.1.20  entfällt

0.1.21  entfällt

0.1.22  Vom AG veranlasste Vorarbeiten

Rohbauarbeiten als Stahlbeton-Konstruktion sowie Mauerwerkswände.

0.1.23  Arbeiten anderer Unternehmer auf der Baustelle

Grundsätzlich ist davon auszugehen, dass die Arbeiten auf dem Baufeld parallel zu denen Dritter erfolgen. Die Schnittstellen sind in der Anlage des Detailterminplanes sowie Bauphasenplänen der Baulogistik dargestellt.

## 0.2 - Allgemeine Angaben zur Ausführung
0.2.1  Arbeitsabschnitte, - unterbrechungen und -beschränkungen

Der Bauablauf richtet sich grundsätzlich nach den in der Anlage 06-2 beigefügten Termin- und Ablaufplanungen.

0.2.2  Besondere Erschwernisse

Es ist davon auszugehen dass zeitgleich und parallel auch andere Unternehmer auf der Baustelle und im jeweiligen Arbeitsbereich ihre Leistungen ausführen. Weiterhin wird darauf hingewiesen, dass Erschwernisse hinsichtlich der begrenzten Transportwege und Zuwegungen (z.B. Transporte über Treppenhäuser usw.) gem. BE-Plänen zu berücksichtigen sind. Dies gilt auch insbesondere für nachlaufende Leistungen des AN.

0.2.3  Sicherheits- und Gesundheitsschutz

Es wird auf Punkt 11.2.2 und 11.9.5 der WBVB verwiesen.

Sämtliche Anweisungen des Koordinators für Sicherheits- und Gesundheitsschutz (SiGeKo) sind zu beachten und umzusetzen. Es wird auf den SiGePlan in der Anlage 06-3 für alle detaillierten Vorgaben verwiesen.

Für die Leistungen dieser Vergabeeinheiten gelten nach Vorgabe des SiGeKo folgende Anforderungen im Besonderen:

1. Absturzsicherungen:
Höhen von Absturzsicherungen müssen gemäß den Anforderungen der ASR A2.1 "Schutz vor Absturz und herabfallenden Gegenständen, Betreten von Gefahrenbereichen (Technische Regel für Arbeitsstätten,  Ausgabe: November 2012)" bemessen werden.
Absturzsicherungen müssen kraftschlüssig ausgeführt werden und so beschaffen sein, dass diese erforderlichenfalls durch Dritte zerstörungsfrei aus- und eingehängt werden können.

Abdeckungen von Boden- bzw. Deckenöffnungen sind unverschieblich und durchtrittsicher herzustellen. In Verkehrswegen mit elektrischem Hubwagenbetrieb müssen die Abdeckungen entsprechend überfahrbar und (für den Materialtransport) belastbar ausgeführt sein.

Sämtliche Absturzsicherungen sind während der Bauzeit vorzuhalten und regelmäßig zu kontrollieren. Fehlerhafte Vorrichtungen sind unverzüglich instand zu setzen.

2. Reinigungsarbeiten (Schutzmaßnahmen gegen Staub)
Es sind grundsätzlich staubarme Verfahren anzuwenden. Nicht trocken kehren, nicht mit Druckluft abblasen. Die TRGS 559 "Mineralischer Staub" ist zu beachten.

0.2.4  Leistungen zur Unfallverhütung

Es wird auf Punkt 0.2.3 und den SiGePlan in der Anlage 06-3 für alle detaillierten Vorgaben verwiesen.

0.2.5  entfällt

0.2.6  Baustelleneinrichtung

Die Baumaßnahme verfügt über einen übergeordneten Baulogistiker, über den neben dem Containermanagement unter anderem auch die Zugangskontrolle, das Flächenmanagement und die Entsorgungslogistik (für die Fassaden-, Ausbau- und TGA-Gewerke) bedient wird.

Die Baustelleneinrichtungsflächen des Auftragsnehmers sind mit der Objektüberwachung und dem Baulogistiker abzustimmen.

Die eigene Baustelleneinrichtung des AN ist unmittelbar nach Abschluss einzelner Leistungen auf das unbedingt notwendige Maß zu reduzieren.

Die Liegenschaft ist komplett eingezäunt; das Baufeld ist mit einem Bauzaun umschlossen. Für weitere Informationen wird auf das Baulogistikhandbuch (Anlage 06-1) verwiesen.

0.2.7  Auf- und Abbau von Gerüsten

Es wird auf den SiGePlan in der Anlage 06-3 für alle detaillierten Vorgaben verwiesen.

Ebenso wird auf die Baustellenordnung, Abschnitt C 6 verwiesen.

0.2.8  Mitbenutzung fremder Gerüste
Die Mitbenutzung sowie die Überlassung eigener Gerüste für die Nutzung durch andere Unternehmen ist nicht vorgesehen. Es wird auf die Baustellenordnung,  Abschnitt C 6 verwiesen.

0.2.9  entfällt

0.2.10  Verwendung von wiederaufbereiteten Stoffen

Es wird auf die BNB Anforderungen gemäß Punkt 0.1.11  Nachhaltigkeit und ökologische Anforderungen und die WBVB, Punkt 11.8, verwiesen.

0.2.11  entfällt

0.2.12  Besondere Anforderungen an Art, Güte und Umweltverträglichkeit der Stoffe und Bauteile

Es wird auf die BNB Anforderungen gemäß Punkt 0.1.11  Nachhaltigkeit und ökologische Anforderungen und die WBVB, Punkt 11.8, verwiesen.

0.2.13  Eignungs- und Gütenachweise

Grundsätzlich gelten die Anforderungen der VOB/A § 7a/7a EU, insbesonder hinsichtlich der Gleichwertigkeit.
Für die erforderlichen Nachweise sind die Dokumentationsrichtlinie des Bundes einzuhalten.
Desweiteren wird auf die BNB Anforderungen gemäß Punkt 0.1.11 Nachhaltigkeit und ökologische Anforderungen verwiesen.
Weiterhin sind für Eignungs- und Gütenachweise die Anforderungen gemäß WBVB Ziffer 12.2.2 zu berücksichtigen.

0.2.14  entfällt

0.2.15  entfällt

0.2.16  Beistellung von Materialien durch den AG

Durch den AG wird veranlasst, dass der AN Bodenbelagsarbeiten (VE35036-02) Kautschuk-Beläge als Plattenware/Fliesen zum Belegen von Doppelbodenplatten durch den AN Ausbau I vor Ort übergeben bekommt. Diese sind dann durch den AN Ausbau I in das Werk des Hestellers der Doppelböden zu liefern, um im Werk fachgerecht appliziert zu werden und dann auf die Baustelle geliefert und eingebaut zu werden.

Nach Beauftragung hat der AN der Objektüberwachung Angaben zu erforderlichen Terminen und zum Umfang von bereizustellenden Lieferungen zu benennen. Die Objektüberwachung stimmt diese Anforderungen dann mit dem AN Bodenbeläge ab. Die Übergabe(n) hinsichtlich Terminen und jeweiligem Umfang ist in Abstimmung mit der Objektüberwachung zwischen dem AN Ausbau I und dem AN Bodenbeläge eigenverantwortlich und in Übereinstimmung mit der übergeordneten Terminplanung und Bauausführung vorzunehmen. Gleiches gilt für eine eventuelle, zwischen beiden Gewerken als sinnvoll angesehene, kostenneutrale Abweichung des vorgesehenen Übergabeortes der Materialien.

0.2.17  Übergeordnete Baustellenlogistik des AG

Die Schnittstellen der übergeordneten Baustellenlogistik ist im beiliegenden Logistikhandbuch in Anlage 06-1 dargestellt.

0.2.18  entfällt

0.2.19  entfällt

0.2.20  Benutzung von Teilen der Leistung vor Abnahme

Die vom AN errichteten Konstruktionen werden von anderen Unternehmern in Teilbereichen benutzt, um ihre Konstruktionen darin zu integrieren. Dazu gehören diverse Installationen der Technik-Gewerke (Heizung/Lüftung/Elektro/Sanitär). Durch entsprechende Schutzmaßnahmen und enge Abstimmungen mit den betroffenen Gewerken sind die Konstruktionen des AN gegen Beschädigungen wirksam zu schützen.

Weiterhin ist zu berücksichtigen, dass in Teilbereichen Konstruktionen des "AN Ausbau I - Los 1 - Wände und Decken" auf Hohlböden des AN Los 1 aufzustellen und zu befestigen sind.

0.2.21  entfällt

0.2.22  Abrechnung

Die Abrechnung wird in den WBVB geregelt.

## 131-2-26 Los 2 -Trockenbauarbeiten DIN 18340- KKE 3009 Böden
Datum: 21.01.2026

### Bereich 1 Baustelleneinrichtung

#### Abschnitt 1.1 Baustelleneinrichtung des AN

*Hinweis: Ausführungshinweis Baustelleneinrichtung - bis OZ 1.1.30*
Durch den AN können vom AG Tagesunterkunfts-/Bürocontainer bzw. Magazincontainer zu den Konditionen der Anlage 6 des Baulogistikhandbuchs (Containermietgebühren) innerhalb der Baustelle in Containergebäuden kostenpflichtig genutzt werden.

BE-Flächen bzw. Materiallagerflächen werden nach Verfügbarkeit durch den AN Baulogistik zugewiesen. Ein Anspruch des AN auf die Bereitstellung von Flächen zur Materiallagerung und zur Aufstellung eigener Tagesunterkunfts-/Bürocontainer besteht nicht.

Die Vorgaben des Baulogistikhandbuchs in Anlage 06-1 sind zu beachten.

**1.1.10 Baustelleneinrichtung einrichten**
*** Pauschalposition
Einrichten der Baustelle für sämtliche in der Leistungsbeschreibung aufgeführten Leistungen.
Die Baustelleneinrichtung beinhaltet das Einrichten der Baustelle für die eigene Leistungsausführung  für sämtliche aufgeführten Leistungen mit allen erforderlichen Großgeräten, Krananlagen, Geräten, Montagehilfen und Hebezeugen, sonst. Betriebsmitteln, Fahrtrassen, Absperrungen, etc.

Eigene Änderungen, Modifikationen und erforderliche Ergänzungen auf Grund der eigenen Großgerätewahl und eventuelle Massenanpassungen sind in die Angebotspreise einzurechnen, einschließlich aller eventuell erforderlichen Sicherungsmaßnahmen, Absturzsicherungen im Bereich des Gebäudes für die eigene Ausführung sofern erforderlich, Geländerkonstruktionen nach UVV, etc.
Menge: 1,000 psch

**1.1.20 Baustelleneinrichtung vorhalten**
Baustelleneinrichtung für sämtliche Leistungen wie in der Pos. 1.1.10 beschrieben, vor- und unterhalten, einschließlich sämtlicher Aufwändungen für das Bauablauf bedingte Umsetzten.
Menge: 20,000 Mon

**1.1.30 Baustelleneinrichtung räumen**
*** Pauschalposition
Baustelleneinrichtung räumen.
Menge: 1,000 psch

### Bereich 2 entfällt

### Bereich 3 Technische Bearbeitung

#### Abschnitt 3.1 Technische Bearbeitung Ausbauarbeiten I Los 2

*Hinweis: Hinweis zur Technischen Bearbeitung Titel 3.1*
Die Planungsleistungen des AN sind entsprechend WBVB, dort insbesondere Ziffer 12.1 bis 12.3 geregelt und dementsprechen auszuführen.

**3.1.10 Werk-, Montageplanung, Nachweise**
*** Pauschalposition
Technische Bearbeitung des AN mit Werk- und Montageplanung einschl. aller Elementpläne und Details, aller erforderlichen statischen und bauphysikalischen Nachweise und Zulassungen, aller Nachweise für Befestigungen an Rohbau und Fassade, Dimensionierung aller Konstruktionen.

Für die Leistungen hat der AN Werk- und Montageplanungen nach den Vorgaben des AG zu erstellen.

Es gelten die Anforderungen gemäß WBVB.
Prüfzeugnisse, Herstellerdatenblätter und Zulassungen für die vom AN zum Einbau oder zeitweise Überlassung vorgesehenen Stoffe und Bauteile zum Nachweis Ihrer Eignung und Güte sind dem AG vom AN rechtzeitig zu übergeben.
Menge: 1,000 psch

**3.1.20 Detailterminplan**
*** Pauschalposition
Aufstellen und Fortschreiben einer Ausführungsplanung als Detailterminplanung gemäß Punkt 11.6 WBVB (Weitere Besondere Vertragsbedingungen).

Darstellung als verknüpfter Balkenplan mit Angabe aller wesentlichen Aktivitäten, Meilensteine für sämtliche Leistungen, einschl. der Werk- und Montageplanung, im Rahmen dieser Vergabeeinheit.

Aus dem Detailterminplan muss eindeutig die Darstellung des kritischen Weges und der Schnittstellen, Darstellung der wesentlichen Planungsleistungen AN in Abhängigkeit des Baufortschritts, einschließlich der Integration der Vorgänge der Werkstatt- und Montageplanung des AN und Darstellung der wesentlichen Abhängigkeiten zum Baufortschritt, hervorgehen.
Der notwendige Material- und Zeitaufwand ist in den einzelnen Vorgängen in entsprechenden Spalten des Detailterminplanes darzustellen. Der vorgesehene Personal- und Geräteeinsatz ist in einer Gesamtübersicht in Abhängigkeit des Detailterminplanes des Auftragnehmers separat darzustellen.
Der Ausführungsterminplan als Detailablaufplan ist monatlich fortzuschreiben, bei Fortschreibung bereits erbrachter Leistungen ist ein (SOLL-/ IST-Vergleich) anzugeben.

Die Gliederung des Terminplanes ist entsprechend dem den Verdingungsunterlagen beiliegenden Detail-Terminplan zum Baubalauf Ausbau I, Los 2 aufzubauen.
Es sind mindestens 500 Vorgänge verknüpft mit dem dafür notwendigen Geräte- und Arbeitskräfteeinsatz darzustellen.

Der Detailterminplan ist wie folgt zu gliedern:

a.) Bauwerksebenen (Geschosse)
  getrennt nach Baufeldern
  (EAN, EAS, PG und EPG)
b.) Bodenkonstruktionen in Naßbauweise
c.) Bodenkonstruktionen in Trockenweise

Alle Vorgänge sind in allen Ebenen und Bauabschnitten getrennt mit den notwendigen Abhängigkeiten, Ressourcen und Kapazitäten (Anzahl der gewerblichen AK, Bauleitungs- und Abrechnungspersonal, Maschinen und Geräte) darzustellen.
Menge: 1,000 psch

**3.1.30 Dokumentation, Bestandsunterlagen - KG 300**
*** Pauschalposition
Dokumentation unter Zugrundelegung der

1.) Allgemeinen, - Kennzeichnungs-, Strukturierungs- und CAD-
Vorgaben  (Anlage 1 zur Leistungsbeschreibung)  und

2.) des gewerkespezifischen Anhangs. (Anlage 2 zur
Leistungsbeschreibung)

Inhalt und Umfang der Dokumentationsunterlagen ist dem "Gewerkespezifischen Anhang" zu entnehmen.
Die Anforderungen an die vom AN zu erstellende
Dokumentation zu Art und Umfang der Kennzeichnung, zur Anwendung des AKS sowie zu CAD- Vorgaben werden nach
Auftragserteilung entsprechend der Kapitel 1, 2 und 3 und
den zugehörigen Anhängen/  Formatvorlagen in Kapitel 6  der
Dokumentationsrichtlinie des BBR konkretisiert.
Die vollständige Dokumentationsrichtlinie (DRL) steht im
Internet auf der Homepage des BBR unter www.bbr.bund.de
https://social.bscw.bund.de/pub/bscw.cgi/5562033 zur
Einsichtnahme und als Download zur Verfügung.
Umfang und Format: alle Unterlagen sind gemäß WBVB Teil
B,C wie die Planung digital zu übergeben, soweit dies
rechtlich zulässig ist.

AKS und Bauteilkatalogbezeichnungen der Planer sind zu
übernehmen, fortzuschreiben und zu ergänzen.
Zusätzlich zu den Austauschformaten in der DRL sind die
bereinigten nativen Formate zu übergeben
Der Dokumentationsschein ist zu verwenden.

Die Dokumentation ist parallel zur Ausführung der Bauleistung zu erstellen und fortzuschreiben.
Alle Fristen sind den WBVB zu entnehmen
Hinweis: Diese Position beinhaltet auch Grund- und
Nebenleistungen nach der VOB/ Teil C, die bei der Bildung des
EP entsprechend zu berücksichtigen sind.
Menge: 1,000 psch

**3.1.40 Projektkommunikations- und Managementsystem (PKMS)**
*** Pauschalposition
Sämtliche Aufwendungen des AN zur Anwendung des Projektkommunikations- und Managementsystem (PKMS)
sind für die gesamte Bauzeit in diese Position einzurechnen.
Menge: 1,000 psch

#### Abschnitt 3.2 Musterräume

*Hinweis: Hinweise zur Erstellung der Musterräume Titel 3.2*
Im Bereich des 2. und 5. OG sind drei Räume vorgesehen, um seitens des Bauherren exemplarische Messungen zu Luft- und Trittschall durch einen separaten sachverständigen Fachplaner durchzuführen.

Die Herstellung der Konstruktionen erfolgt unabhängig, zeitlich parallel oder zeitlich versetzt von den eigentlichen Hauptleistungen und erfolgt nicht durchgehend in einem Zuge.

Innerhalb der Räume werden im Zuge der Ausführung oder zu einem späteren Zeitpunkt auch Leistungen anderer Unternehmer (z.B.Wände des AN Ausbau I - Los 1, Türen, Bodenbeläge usw.) integriert.

Die Räumlichkeiten spiegeln die Hauptanforderungen mit den vorgesehenen Konstruktionen von Boden, Wänden, Decken mit unterschiedlichen Anforderungen (z.B. abhörsichere Räume an angrenzende "normale" Bürobereiche).

Folgende Randbedingungen und Maßnahmen zum Ablauf der Erstellung und späteren Messungen gelten hierbei und sind zu berücksichtigen:

Die unterschiedlichen Bauteile werden aufgrund des Bauablaufs  zeitlich gestaffelt untersucht.
Zuerst sind die bauseitigen Wände zwischen zwei Büros (Standard und abhörgeschützt) messtechnisch zu überprüfen.
Folgende Randbedingungen müssen hier gewerkeunabhängig vorliegen:

Die raumumfassenden Trennwände beider Büroräume müssen ausgeführt sein (also z.B. von Raum 1 und 2) inkl. der Wände zu den Schächten und zum Flur. Der Hohlboden muss in den Büroräumen und im Flurbereich vor den Büroräumen ausgeführt sein. Die Gipskartonunterdecke vor der Türnische muss ausgeführt sein. Die Lüftungskanäle in den Schächten müssen ausgeführt sein und und die Leitungen bis durch die Flurtrennwand geführt sein.

Zu einem späteren Zeitpunkt werden dann die bauseitigen Flurtrennwände mit Türen (Standard, Büro abhörgeschützt, Besprechungsraum abhörgeschützt) messtechnisch untersucht. Für diese Messung muss dann die Bodenschiene unter der Tür vorhanden sein. Die Türen zu den Schächten (sowohl zum Büro als auch zum Flur) müssen vorhanden sein. Damit es nicht zu Nebenwegübertragungen kommt müssen auch die zwei benachbarten Büros mit Umfassungswänden und Türen (bzw. provisorisch mit Gipskartonplatten verschlossene Türöffnungen) vorhanden sein. Das Lüftungsgitter in der Flurwand muss vorhanden sein. Bei der Messung der Türen zum Raum 3 muss die Unterdecke im gesamten Stichflur ausgeführt sein.

**3.2.10 Erstellen Musterraum 1 im 5.OG**
*** Pauschalposition
Erstellung Musterraum 1

Ausführung gemäß Plan
"251028_BKE_PG_SFA_Musterzone Ausbau I"

Zeitversetztes Errichten aller im Rahmen dieser VE zum Ausbau I - Los 2 vorzusehenden Konstruktionen innerhalb des vorgesehenen Raumes mit allen Bestandteilen gemäß Plan.

Hinweise zur Abrechnung:

Die Abrechnung der vorzusehenden Konstruktionen erfolgt über die Leistungspositionen, die innerhalb dieses Leistungsverzeichnisses aufgeführt sind.

Innerhalb dieser Position sind daher nur die zusätzlichen Aufwendungen und Erschwernisse aller Art zu berücksichtigen, die sich aus der unkontinuierlichen, zeitversetzten Ausführung in diesem besonderen Bereich ergeben, einschl. mehrfacher Transporte, mehrfacher Unterbrechungen und mehrfachem Einrichten und Umrüsten des Baubereiches ergeben.
Menge: 1,000 psch

**3.2.20 Erstellen Musterraum 2 im 5.OG**
*** Pauschalposition
Erstellung Musterraum 2

Ausführung gemäß Plan
"251028_BKE_PG_SFA_Musterzone Ausbau I"

Zeitversetztes Errichten aller im Rahmen dieser VE zum Ausbau I - Los 2 vorzusehenden Konstruktionen innerhalb des vorgesehenen Raumes mit allen Bestandteilen gemäß Plan.

Hinweise zur Abrechnung:

Die Abrechnung der vorzusehenden Konstruktionen erfolgt über die Leistungspositionen, die innerhalb dieses Leistungsverzeichnisses aufgeführt sind.

Innerhalb dieser Position sind daher nur die zusätzlichen Aufwendungen und Erschwernisse aller Art zu berücksichtigen, die sich aus der unkontinuierlichen, zeitversetzten Ausführung in diesem besonderen Bereich ergeben, einschl. mehrfacher Transporte, mehrfacher Unterbrechungen und mehrfachem Einrichten und Umrüsten des Baubereiches ergeben.
Menge: 1,000 psch

**3.2.30 Erstellen Musterraum 3 im 2.OG**
*** Pauschalposition
Erstellung Musterraum 3

Ausführung gemäß Plan
"251028_BKE_PG_SFA_Musterzone Ausbau I"

Zeitversetztes Errichten aller im Rahmen dieser VE zum Ausbau I - Los 2 vorzusehenden Konstruktionen innerhalb des vorgesehenen Raumes mit allen Bestandteilen gemäß Plan.

Hinweise zur Abrechnung:

Die Abrechnung der vorzusehenden Konstruktionen erfolgt über die Leistungspositionen, die innerhalb dieses Leistungsverzeichnisses aufgeführt sind.

Innerhalb dieser Position sind daher nur die zusätzlichen Aufwendungen und Erschwernisse aller Art zu berücksichtigen, die sich aus der unkontinuierlichen, zeitversetzten Ausführung in diesem besonderen Bereich ergeben, einschl. mehrfacher Transporte, mehrfacher Unterbrechungen und mehrfachem Einrichten und Umrüsten des Baubereiches ergeben.
Menge: 1,000 psch

### Bereich 4 Hohlböden (ATV DIN 18340)

*Hinweis: Ausführungshinweis zu BNB-Anforderungen Trockenbau Hohlböden*
Es gelten folgende Anforderungen:

Für elastische Bodenbeläge gilt:
- RAL-UZ 120 (Keine Verwendung von PVC)

Für Beschichtungen (auch Spachtelmassen, Q-Spachtel,
staubbindende Beschichtungen und Grundierungen sowie
Betonschutzbeschichtungen) auf überwiegend mineralischen
Oberflächen gilt:
- lösemittelfrei und weichmacherfrei gemäß Definition VdL-RL01

Für punkt- und linienförmige Verklebungen und Abdichtungen im
Innenbereich inkl. TGA (nicht betrachtet werden Bereiche mit
sicherheitsrelevanten, bauaufsichtlichen Anforderungen wie z.B.
Glasbau, Fassade und Bereiche mit Brandschutzanforderungen) gilt:
- keine amin- oder oximvernetzenden Silikone
- zusätzlich gilt: RAL-UZ 123 oder EMICODE EC1/ EC1PLUS
- Chlorparaffine < 0,1 %
- für PU-Klebstoffe gilt zusätzlich: TCEP < 0,1 %

Für Verlegewerkstoffe und Hilfsstoffe zur Belegung von Wand- und
Bodenbelägen (nicht keramisch) gilt:
- RAL-UZ 113

Für Versiegelungen / Fließbeschichtungen (wie reaktive PU-Produkte,
Systemaufbauten 1K und 2K) auf mineralischen Oberflächen
(ausgenommen OS-Systeme für Parkhaus, etc.) gilt:
- Einhaltung AgBB-Schema und TVOC ≤  250 µg/m³ nach 28 Tagen und GISCODE PU10

Für Versiegelungen / Fließbeschichtungen (wie EP-Produkte,
Systemaufbauten 1K und 2K) auf mineralischen Oberflächen
(ausgenommen OS-Systeme für Parkhaus, etc.) gilt:
- Einhaltung AgBB-Schema und TVOC ≤  250 µg/m³ nach 28 Tagen und
GISCODE RE0, RE1

Für Versiegelungen / Fließbeschichtungen (EP-, PU-Basis) von
Industrieböden, Parkflächen (innen und außen) und
Tiefgaragenbeschichtungen inkl. Sockelbeschichtungen (OS 8 und 11)
mit Ausnahme von Markierungen (nicht geregelt) gilt:
- GISCODE PU10, PU40, PU60 und/oder RE1, RE0

Für Versiegelungen / Fließbeschichtungen (PMMA-Basis) von
Industrieböden, Parkflächen (innen und außen) und
Tiefgaragenbeschichtungen (OS 8 und 11) mit Ausnahme von
Markierungen (nicht geregelt) sowie Abdichtungen von Dachflächen
und aufgehender Bauteile  (z. B. Sockel oder einzudichtende Bauteile im Dachbereich) gilt:
- RMA10

Für Aluminium- und Edelstahlbleche und -profile (eloxierte
Aluminiumoberflächen und passivierte Edelstahloberflächen für
Oberflächenbekleidungen (wie z.B. Fassade, Dach, Fenster, Türen,
Tore, Sonnenschutzsysteme, etc.) gilt:
- Chrom-VI-oxidfreie Passivierungsmittel

Für mineralische und nicht mineralische Innendämmungen gilt:
- RAL-UZ 132

Für Spachtelungen, Beschichtungen, Verklebungen bzw.
Abdichtungen im Innen- und Außenraum mit
Brandschutzanforderungen gilt:
- Chlorparaffine, PBB, PBDE, TCEP < 0,1 %

Für flammhemmend ausgerüstete Gewebe und Vliese wie
Glasfasergewebe und Malervlies gilt:
- Chlorparaffine, PBDE, TCEP < 0,1 %

*Hinweis: Hinweise zu Hohlbodenarbeiten der Leistungen LV-Titel 6.1 bis 6.5*
1) Allgemeine Anforderungen

Die Arbeiten sind in allen Ebenen und allen Bereichen des Gebäudes auszuführen.

Die sich aus den beigefügten Unterlagen ergebenden Anforderungen, insbesondere an den Brandschutz und den Schallschutz der Bodensysteme gemäß Detailplanung sind als Bestandteil der Leistung auszuführen und in die Einheitspreise einzukalkulieren.

Die entsprechenden Nachweise (z.B. Verwendbarkeitsnachweise, Nachweise der Tragfähigkeit und bauphysikalische Nachweise) sind im Rahmen der Technischen Bearbeitung durch den AN zu erbringen.

Sofern nachfolgend nicht gesonderte Positionen erfasst sind, sind sämtliche nachstehenden Anforderungen bei der Preisbildung zu berücksichtigen und einzukalkulieren.

Bei der Erstellung der vorgesehenen Bodenkonstruktionen sind grundsätzlich durchgängig Systeme, Komponenten und aufeinander abgestimmte Konstruktionsbestandteile (auch im Wechsel von Hohlraum- auf Doppelbodenbereichen) und Materialien eines Herstellers, bzw. solche, die durch den Hersteller empfohlen werden bzw. entsprechend Zulassung vorzusehen sind, zu verwenden. Ebenso sind Stützenkleber und Beschichtung des Rohbodens aufeinander abzustimmen. Es gelten die herstellerspezifischen Anforderungen, die sich aus den Zulassungen und Herstellerrichtlinien ergeben.

Vor Ausführung der Arbeiten hat der Auftragnehmer die Maß- und Ebenheitsgenauigkeit des Rohbodens eigenverantwortlich durch Nivellement festzustellen und die Ergebnisse in einem Maßprotokoll festzuhalten. Bei Abweichungen, die größer sind als die zulässigen Toleranzen nach DIN 18 202, Teil 5, Tabelle 3, Zeile 2, ist die Objektüberwachung des AG zu informieren und die weitere Vorgehensweise abzustimmen. Die betroffenen Bereiche sind vom AN in den Ausführungsplänen zu dokumentieren.

Sonstige vorhandene Mängel und fachliche Fehler der Vorarbeiten sind dem AG vor Beginn der Arbeiten schriftlich
anzuzeigen. Diese Prüfung hat mit einem zeitlichen Vorlauf von mindestens 4 Wochen vor Ausführungsbeginn zu erfolgen, sodass dem AG bzw. der OÜ ausreichend Zeit zur Reaktion verbleibt..

Die Vergütung von Estrich-Mehrstärken oder für höhere Hohlraumboden-Stützen bzw. größere Höhe der Schalelemente erfolgt nur, wenn der AN die Notwendigkeit dieser Maßnahmen aufgrund zu großer Rohbautoleranz nachweist und von der Bauleitung genehmigen lässt.

Die betroffenen Bereiche sind vom AN in den Ausführungsplänen zu dokumentieren.

Um die Unebenheiten von Betonunterboden auszugleichen, muss die Unterkonstruktion in der Höhe justierbar sein.

Um eine Brandausbreitung zu verhindern müssen alle tragenden Teile des Hohlbodens einschl. Schalungsplatte und Stützfüße aus nichtbrennbaren Materialien der Baustoffklasse A bestehen.

Die Sicherheitsbestimmungen entsprechend den Unfallverhütungsvorschriften sind einzuhalten. Gewerkübliche Sicherheitseinrichtungen sind vom Auftragnehmer zu stellen.

Die Einhaltung der einschlägigen Sicherheitsvorschriften der Berufsgenossenschaft liegt im Verantwortungsbereich des Auftragnehmers.

An vorhandenen Kabel-Schottungen, auch unterhalb von Türen, mit Brand- und Schallschutzanforderungen der Fremdfachgewerke wie Elektrotechnik, Raum- und Lufttechnik und Heizung sind die Türabschottungen fachgerecht anzuarbeiten.

Jede Platte von Doppelbodenelementen muss frei aufliegen, leicht mit einem Saugheber herausnehmbar und untereinander auswechselbar sein. Jegliches Klemmen, Verspannen und Quellen ist zu verhindern.

Die elektrischen Eigenschaften des Belages müssen gewährleisten, dass elektrische Aufladungen in die Unterkonstruktion abgeleitet werden können.

Für die Überbrückung von Installationen müssen Überbrückungsträger für eine oder mehrere Stützen vorgesehen werden.

Sämtliche Bauteile müssen so ausgeführt werden, dass die geforderte elektrische Leitfähigkeit der Bauteile untereinander entsprechend den Vorschriften gewährleistet ist, so dass eine kontinuierliche leitfähige Verbindung der Metallbaukonstruktionen erreicht wird.

Die entsprechend den Vorschriften geforderten Anschlusspunkte für die Erdung müssen vom Auftragnehmer umgehend nach Beauftragung dem zuständigen ELT-Fachplaner mitgeteilt werden, so dass diese Angaben innerhalb der Werkplanung berücksichtigt werden können.

Anforderungen, Beschaffenheit und Dicke der Tragplatten und  Schalungselemente, des Estrichs und Achsraster der Stützfüße gemäß der statisch-konstruktiven, der brandschutztechnischen, und der bauphysikalischen Anforderungen. Erforderliche Zusatzstützen in Rand- und Anschlussbereichen sind entsprechend gewähltem System und gemäß Bodenspiegeln bei Bedarf vorzusehen. Entsprechend gewähltem System sind ggf. erforderliche diagonale Aussteifungen (z.B. auch in Rampenbereichen) durch am Boden zu verdübelnde Zugstreben einzukalkulieren.

Alle Unterkonstruktionen der vorgesehenen Böden sind nach statisch-konstruktiven Erfordernissen auszulegen und auszuführen.

Sämtliche Unterkonstruktionen, insbesondere die Stützen, sind höhenjustierbar vorzusehen.

Die Hohlbodensysteme sind von allen aufgehenden Bauteilen, wie Wänden, Stützen, Pfeilervorlagen, Türlaibungen, Rohrdurchführungen etc., mit einer körperschalldämmenden Fuge abzusetzen.

Für das Anarbeiten von Hohlböden an aufgehende Bauteile, Durchdringungen und Einbauten sowie beim Herstellen von Fugen und Öffnungen ist zu berücksichtigen und einzukalkulieren: Alle Schnittkanten sind vor Einbau der Anschnittplatten wasserfest zu versiegeln. Angrenzende Unterkonstruktionen sind ggf. abweichend vom üblichen Raster zu verdichten und anzupassen.

Sämtliche Materialien für Boden- und Wandbeschichtungen sowie der erforderlichen Stützen- und Plattenklebstoffe sind grundsätzlich als lösemittelfreie Materialien vorzusehen.

2) Vorgesehene Bodensysteme

Die vorgesehenen Bodensysteme sind ensprechend der geforderten, von diesen Systemen aufzunehmenden Lasten, mittels Schwerlaststützen auf dem Rohboden aus Stahlbeton bzw. in Teilbereichen auch auf Ausgleichestrichen zu befestigen. Die Dimensionierung der Stützen erfolgt anhand der vorgesehenen Lasten. Die Befestigung erfolgt i.d.R. über das Verkleben der Stützenfüße mit dem Rohboden. Im Bereich von vorhandenen Rampenausbildungen und sonstigen Neigungen im Rohboden sind die Stützenfüße zusätzlich zu verdübeln. Ebenso sind erforderliche horizontale Aussteifungen nach statisch-konstruktiven Erfordernissen (z.B. bei Rampenausbildung, Lasten und Aufbauhöhe der Böden) unter Berücksichtigung des vom AN gewählten Systems, vorzusehen.

Rohbodenunebenheiten im Rahmen der DIN 18202, Tabelle 3, Zeile 2 müssen durch das System ausgeglichen werden. Die Ebenheit der fertigen Hohlbodenoberfläche hat grundsätzlich DIN 18202, Tabelle 3, Zeile 3 zu entsprechen.

Bei den Calciumsulfatplatten (als Tragplatten oder verlorene Schalung von Hohlraumböden) sind alle Plattenkanten mit Rillenfräsung oder Nut/Feder versehen und dicht zu verkleben.

Infolge der geforderten, zum Teil erhöhten Einzel- und Flächenlasten sind entsprechende sytemkonforme Maßnahmen (z.B. unterseitig der Calciumsulfatplatten verklebte verzinkte Stahlbleche, zweilagige Aufbauten mit vollflächig verklebten  Platten zur Aufnahme höherer Lasten o.ä.) zu treffen und zu berücksichtigen.

Die maximal durch die Bodenkonstruktionen zu gewährleistenden Flächenlasten betragen i.d.R. 5 kN/m² In Teilbereichen betragen sie bis zu 18 kN/m²..

Folgende Konstruktionen sind vorzusehen:
Hohlböden: Elementklasse 2 bis 6 nach Tabelle 1 EN 13213,
Doppelböden:  Elementklasse 5 und 6 nach Tabelle 1 EN 12825

Die durch die Konstruktionen zu erbringenden jeweiligen Einzellasten sind in den einzelnen Positionen angegeben. Die Bruchlasten müssen mindestens doppelt so hoch sein, wie die vorgesehenen Einzellasten (Bruchlast = Einzellast x Faktor "2").

Die geforderten Eigenschaftswerte sind vom AN im Rahmen seiner Technischen Bearbeitung durch Beibringen entsprechende Unterlagen (Prüfnachweise, Konformitätszertifikate) zu belegen und nachzuweisen.

Sämtliche Öffnungen in den Arbeitsbereichen (z.B. für Einbauten, Revisionsöffnungen, Lüftungsplatten, Elektranten Führungsschienen für Rollregale usw.) sind unverschieblich und durchtrittsicher temporär abzudecken und instand zu halten. Nach Fertigstellung sind diese Abdeckungen zu beseitigen. Diese Schutzmaßnahmen sind innerhalb der jeweiligen Positionen zu Öffnungen und Einbauten einzukalkulieren.

Als Bodensysteme sind vorgesehen:

Hohlböden DIN EN 13213
unter Einbeziehung der aktuellen "Anwendungsrichtlinie zur DIN EN 13213 Hohlböden" des Bundesverbandes Systemböden e.V.

Doppelböden DIN EN 112825
unter Einbeziehung der aktuellen "Anwendungsrichtlinie zur DIN EN 12825 Doppelböden" des Bundesverbandes Systemböden e.V.

Sämtliche Systemböden sind aus nichtbrennbaren Materialien der Baustoffklasse A1/A2-s1,d0 EN 13501-1, Randdämmstreifen aus Mineralwolle sind aus nichtbrennbaren Materialien der Baustoffklasse A1 EN 13501-1 zu errichten.

Für Böden mit Brandschutzanforderungen ist die Muster-Richtlinie über brandschutztechnische Anforderungen an Systemböden (MSysBöR) zu berücksichtigen.

Der Nachweis der geforderten Eigenschaften, der Nachweis der Verwendbarkeit sowie Nachweise der geforderten Tragfähigkeit ist über entsprechende Unterlagen, wie Prüfzeugnisse für die Bauart des Systembodens, Übereinstimmungserklärungen des Herstellers, Systemnachweise, Leistungserklärungen zu führen.  Die damit verbundenen Aufwendungen sind im Titel Technische Bearbeitung einzukalkulieren.

2.1) Hohlböden in Trockenbauweise
zur späteren Aufnahme von Bodenbelägen (z.B. Teppich, Naturstein, Fliesen, Gussasphalt und Kautschuk).

In Teilbereichen (z.B. für Revisionszwecke) sind im Bereich der Hohlböden Doppelböden bzw. Doppelbodenelemente zu integrieren.

Je nach vom AN gewählten System sind als tragende Schichten entsprechend der definierten Einzellasten und sonstigen Anforderungen ein- oder zweilagige Ausbildungen vorzusehen. Die Ausführung erfolgt nach den jeweiligen Herstellervorschriften in Übereinstimmung mit den Zulassungen/Prüfzeugnissen.

2.2) Hohlböden in Nassbauweise
mit Calciumsulfatplatten als Tragplatten und als verlorene Schalung für darüber aufzubringenden Calciumsulfat-Fließestrich, zur späteren Aufnahme von Bodenbelägen verschiedener Ausführung (z.B. Teppich, Naturstein, Fliesen, Gussasphalt und Kautschuk sowie Beschichtungen).

In Teilbereichen (z.B. für Revisionszwecke) sind im Bereich der Hohlböden in Naßbauweise Doppelböden bzw. Doppelbodenelemente zu integrieren.

Sollte der AN zur Abstellung von Estrich im Bereich von Installationen oder Einbauten Kunststoffschalungskörper vorsehen, so ist nach dem Einbringen/Erhärten des Estrichs das Einschneiden und die rückstandslose Beseitigung und Entsorgung dieser Schalungskörper einzukalkulieren.

2.3) Doppelboden
Doppelbodensystem mit Konformitätszertifikat zur Aufnahme von Schaltanlagen, insbes. Schutz der elektr. Geräte vor stat. Aufladung und Personenschutz gegen Stromschlag sowie sonstige Doppelböden gemäß Planunterlagen.
Die Bodenplatten bestehen aus zellfaserverstärktem Calciumsulfat der Baustoffklasse A2 (DIN 4102, Teil 1) und
A1-Qualität nach Norm DIN EN 13501, mit umlaufender Kunststoffkante zum Schutz vor mechanischen
Beschädigungen.

Die Unterkonstruktion besteht aus einer korrosionsgeschützten, höhenverstellbaren und verschraubten Stahlkonstruktion. Die Verschraubung der Profile mit den Stützenköpfen ist gemäß den Vorgaben der Richtlinie VDE 100 ausgeführt. Nicht verschraubte Systeme sind nicht zulässig. Eine elektrisch leitende Schalldämm-/Arretierungsauflage fixiert die Bodenplatten auf der Tragkonstruktion. Verdübelung des Stützenfußes mit dem Betonrohboden. Ausführung: Zweifach mit Schlagdübel.

Die Leistung umfasst ferner:
Verschrauben der Doppelbodenplatten mit der Unterkonstruktion zur Aussteifung der Gesamtkonstruktion.
Ausführung durch werkseitig hergestellte Stufenbohrung. Die Platten sind somit gegen Abheben gesichert. Im Normflächenbereich 4-fach, im Randplattenbereich 2-fach. Der Schraubenkopf wird durch belagsgleiche Abdeckplättchen abgedeckt.

Das Doppelbodensystem ist an die vorhandenen Potentialausgleichsschienen des Raums fachgerecht
anzuschließen.
Sämtliche Unterkonstruktionen (z.B. Hohl-/Doppelboden-Stützen, zusätzliche Grund- und Tragprofile o.ä.) sind grundsätzlich als Niveaugleichheit ermöglichende, justierbare Konstruktionen gemäß den Anforderungen in den beigefügten Details herzustellen.

Übergeordneter Ausführungshinweis zu Dämmungen:

Für Mineralfaser-Dämmungen grundsätzlich mit Brandverhalten DIN EN 13501 - A1, mit Schmelzpunkt größer 1000 Grad C, DIN 4102-17. Sämtliche Dämmungen sind grundsätzlich als nicht glimmend vorzusehen. Die entsprechenden Nachweise sind vor Ausführung vorzulegen.

Mineralwolle-Dämmstoff nach DIN EN 13162,
längenbezogener Strömungswiderstand nach DIN
EN 29053: r ≥ 5 kPa s/m², Rohdichte 15 kg/m3,
Brandverhalten nach DIN EN 13501-1: A1.
Dämmung einlagig, dicht gestoßen,
abrutschsicher verlegen.

Weiterhin ist zu brücksichtigen, dass in Teilbereichen des Gebäudes Trockenbauwandkonstruktionen bzw. Vorsatzschalen des "AN Ausbau I - Los 1 - Wände und Decken" direkt auf Hohlböden des AN Los 2 montiert werden.

Hinweise zu FBH/FBK

Innerhalb der Hohlböden (Titel 6.1. und 6.2.) sind in Teilbereichen Heiz-/Kühlflächen vorgesehen.

Bei der Ausführung und Auslegung der Fußbodenheizung/-Kühlung sind zwingend folgende Anforderungen zu berücksichtigen und einzuhalten:

Berechnungsdaten wie Heiz-/Kühlleistungen, belegte Flächen, Systemtemperaturen und Raumsolltemperaturen, Bodenbelag und Stärke, Estrichtyp und Stärke je Raum sind gemäß der "Übersicht Auslegung FBH-FBK_241031" zu berücksichtigen. Bei Abweichungen oder Änderungen ist die Änderung dem Fachplaner mitzuteilen
Anzahl Heizkreise und max. Druckverluste an den Verteilern s. "Übersicht_Verteiler_Druckverlust_241031" und Grundrisse KG420
Verlegeabstand beträgt überall 100 mm
Geplanter Rohrtyp PE-Xa-Rohr 17x2 mm
Erforderliche Wasserqualität nach VDI 2035: salzhaltige Betriebsweise, max. Sauerstoffgehalt 0,1 mg/l, elektrische Leitfähigkeit max. 500 myS/cm

Die FBH/FBK-Bereiche werden gemeinsam mit dem AN TGA KG420 in Betrieb genommen. Die hierfür erforderlichen Leistungen sind in Titel 6.6. aufgeführt.

#### Abschnitt 4.1 Hohlböden in Trockenbauweise

*Hinweis: Vorbereiten des Untergrundes*
Untergrundvorbereitung

Die Bereiche unterhalb der Hohlböden sind zu reinigen und zu beschichten. Neben den vorhandenen Rohboden- bzw. Deckenplatten aus Stahlbeton sind auch alle aufgehenden Bauteile (angrenzende Wände, Stützen usw.) innerhalb des Hohlraumes zu reinigen und zu beschichten. Der Beschichtungsstoff ist auf den vorgesehenen Stützenkleber abzustimmen.

Die Höhe der aufgehenden Bauteile (Wände, Stützen usw.) variiert entsprechend Aufbauhöhe des Hohlbodens, die max. Höhe beträgt 110 cm.

Beschichtung Rohboden und Wandbereiche, Schichtdicken nach Herstellervorgabe, Verbrauch jedoch mind. 200 g/m².

Sämtliche Materialien sind grundsätzlich als lösemittelfreie Materialien vorzusehen.

Ausführung erfolgt als vorgezogene Leistung, vor bauseitiger Grobmontage von Trassen der Haustechnik.

**4.1.10 Rohboden reinigen**
Reinigen des Rohbodens durch Saugen mit Industriestaubsauger.
Menge: 3337,000 m2
DIN276_06: 352
Leistungsbereichkatalog: 039

**4.1.20 Aufgehende Bauteile reinigen**
Reinigen von aufgehenden Bauteile, wie Wände, Stützen im Anschlussbereich an die vorbeschriebenen Rohböden, durch Saugen mit Industriestaubsauger.
Max. Wandhöhe 110 cm.
Menge: 1325,000 m2
DIN276_06: 352
Leistungsbereichkatalog: 039

**4.1.30 Rohboden beschichten**
Grund- und Deckebeschichtung des Rohboden mit 1-komponentiger Kunstharzdispersion, staubbindend, wasserverdünnbar, dampfdiffusionsoffen, lösemittelfrei.
Menge: 3337,000 m2
DIN276_06: 352
Leistungsbereichkatalog: 039

**4.1.40 Aufgehende Bauteile beschichten**
Grund- und Deckebeschichtung aufgehender Bauteile mit 1-komponentiger Kunstharzdispersion, staubbindend, wasserverdünnbar, dampfdiffusionsoffen, lösemittelfrei, im Anschlussbereich an die vorbeschriebenen Rohböden an aufgehenden Bauteile, wie Wände, Stützen.
Max. Wandhöhe 110 cm.
Menge: 1325,000 m2
DIN276_06: 352
Leistungsbereichkatalog: 039

**4.1.50 Hohlboden - BO.401 - Stützfuß-Raster 2400/2400 mm Bau-H 1020 mm Elementklasse 2**
Hohlboden DIN EN 13213, tragende Schicht in Trockenbauweise als faserverstärkte Calciumsulfatplatte,
Plattendicke 40 mm,
Plattenrastermaß 600x600 mm.

Mit Stahlunterkonstruktion:
aus Stahlträger: 160 x 90 mm Hohlprofile,
mit Stahlzwischenträgern: 120 x 60 mm Hohlprofile,
Raster 600 mm in eine Richtung

Stützen: 90 x 90 mm Hohlprofil,
Stützraster 2400 x 2400 mm
Stützen auf Rohdecke verklebt.

Gesamtaufbauhöhe (ohne Bodenbelag) bis ca. 1020 mm,

Elementklasse 2 gemäß Anwendungsrichtlinie zur DIN EN 13213, statische Einzellasttragfähigkeit 3 kN
(Bruchlast mind. 6 kN),

Unterkonstruktion, Brandverhaltensklasse DIN EN 13501-1 A1 (nichtbrennbar), Bodenplatte, Brandverhaltensklasse DIN EN 13501-1 A1 (nichtbrennbar), Unterkonstruktion aus verzinkten Stahlstützen, Untergrund Beton.

Ausführung gem. Detail-Plan EBK_DE_200.05,
dort Bodenaufbau Typ BO.401.
Menge: 20,000 m2
Leistungsbereichkatalog: 039

**4.1.60 Hohlboden - BO.402 - Stützfuß-Raster 2400/2400 mm Bau-H 1020 mm Elementklasse 5**
Hohlboden DIN EN 13213, tragende Schicht in Trockenbauweise als Trägerelementplatte aus hochverdichteter
wasserresistenter Zementfaserplatte für
Feuchtebereiche geeignet Brandschutzklasse A1,
Plattendicke 40 mm,
Plattenrastermaß 600x600 mm.

Mit Stahlunterkonstruktion:
aus Stahlträger: 160 x 90 mm Hohlprofile,
mit Stahlzwischenträgern: 120 x 60 mm Hohlprofile,
Raster 600 mm in eine Richtung

Stützen: 90 x 90 mm Hohlprofil,
Stützraster 2400 x 2400 mm
Stützen auf Rohdecke verklebt.

Gesamtaufbauhöhe (ohne Bodenbelag) bis ca. 1020 mm,

Elementklasse 5 gemäß Anwendungsrichtlinie zur DIN EN 13213, statische Einzellasttragfähigkeit 5 kN
(Bruchlast mind. 10 kN),

Unterkonstruktion, Brandverhaltensklasse DIN EN 13501-1 A1 (nichtbrennbar), Bodenplatte, Brandverhaltensklasse DIN EN 13501-1 A1 (nichtbrennbar), Unterkonstruktion aus verzinkten Stahlstützen, Untergrund Beton.

Ausführung gem. Detail-Plan EBK_DE_200.05,
dort Bodenaufbau Typ BO.402.
Menge: 46,000 m2
Leistungsbereichkatalog: 039

**4.1.70 Hohlboden - BO.403 - Stützfuß-Raster 2400/2400 mm Bau-H 1020 mm Elementklasse 5, Heiz/Kühl**
Hohlboden DIN EN 13213, tragende Schicht in Trockenbauweise aus hochverdichteter,
wasserresistenter Zementfaserplatte für
Feuchtebereiche geeignet,
Plattendicke 40 mm,
Plattenrastermaß 600x600 mm.

Die Trägerplatten sind mit einer werkseitigen Nut
für die Verlegung von Heizrohren versehen.
Unterseitig mit Reflexionsfolie, verklebt mit einem
lösemittelfreien Dispersionsklebstoff.
Plattenrastermaß 600x600 mm.

Einschließlich Heizleitungen mit PE-Xa Rohr, 17 x 2 mm,
Verlegeabstand 100 mm, in die vorbereitete Nuten nach Herstellervorgabe montiert.

Mit Stahlunterkonstruktion:
aus Stahlträger: 160 x 90 mm Hohlprofile,
mit Stahlzwischenträgern: 120 x 60 mm Hohlprofile,
Raster 600 mm in eine Richtung

Stützen: 90 x 90 mm Hohlprofil,
Stützraster 2400 x 2400 mm
Stützen auf Rohdecke verklebt.

Gesamtaufbauhöhe (ohne Bodenbelag) bis ca. 1020 mm,

Elementklasse 5 gemäß Anwendungsrichtlinie zur DIN EN 13213, statische Einzellasttragfähigkeit 5 kN
(Bruchlast mind. 10 kN),

Unterkonstruktion, Brandverhaltensklasse DIN EN 13501-1 A1 (nichtbrennbar), Bodenplatte, Brandverhaltensklasse DIN EN 13501-1 A1 (nichtbrennbar), Unterkonstruktion aus verzinkten Stahlstützen, Untergrund Beton.

Ausführung gem. Detail-Plan EBK_DE_200.05,
dort Bodenaufbau Typ BO.403.
Menge: 336,000 m2
Leistungsbereichkatalog: 039

**4.1.80 Hohlboden - BO.406 - Stützfuß-Raster 2400/2400 mm Bau-H 1020 mm Elementklasse 6**
Hohlboden DIN EN 13213, tragende Schicht in Trockenbauweise als faserverstärkte Calciumsulfatplatte,
Plattendicke 44 mm,
Plattenrastermaß 600x600 mm.

Mit Stahlunterkonstruktion:
aus Stahlträger: 160 x 90 mm Hohlprofile,
mit Stahlzwischenträgern: 120 x 60 mm Hohlprofile,
Raster 600 mm in eine Richtung

Stützen: 90 x 90 mm Hohlprofil,
Stützraster 2400 x 2400 mm
Stützen auf Rohdecke verklebt.

Gesamtaufbauhöhe (ohne Bodenbelag) bis ca. 1020 mm,

Elementklasse 6 gemäß Anwendungsrichtlinie zur DIN EN 13213, statische Einzellasttragfähigkeit 8 kN
(Bruchlast mind. 16 kN),

Unterkonstruktion, Brandverhaltensklasse DIN EN 13501-1 A1 (nichtbrennbar), Bodenplatte, Brandverhaltensklasse DIN EN 13501-1 A1 (nichtbrennbar), Unterkonstruktion aus verzinkten Stahlstützen, Untergrund Beton.

Ausführung gem. Detail-Plan EBK_DE_200.05,
dort Bodenaufbau Typ BO.406
Menge: 348,000 m2
Leistungsbereichkatalog: 039

**4.1.90 Hohlboden - BO.407 - Stützfuß-Raster 600/600 mm Bau-H 260 mm Elementklasse 5, für Sauberlaufzone**
Hohlboden DIN EN 13213, für spätere Sauberlaufzone,
tragende Schicht in Trockenbauweise aus hochverdichteter,
wasserresistenter Zementfaserplatte für
Feuchtebereiche geeignet,
Plattendicke 40 mm,
Plattenrastermaß 600x600 mm.

Hohlbodenstütze Stahl verzinkt
auf Rohdecke verklebt,
Stützraster 600 x 600 mm

Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.05,
dort Bodenaufbau Typ BO.407.
Menge: 123,000 m2
Leistungsbereichkatalog: 039

**4.1.100 Hohlboden - BO.408 - Stützfuß-Raster 2400/2400 mm Bau-H 1020 mm Elementklasse 6**
Hohlboden DIN EN 13213, tragende Schicht in Trockenbauweise als faserverstärkte Calciumsulfatplatte,
Plattendicke 44 mm,
Plattenrastermaß 600x600 mm.

Mit Stahlunterkonstruktion:
aus Stahlträger: 160 x 90 mm Hohlprofile,
mit Stahlzwischenträgern: 120 x 60 mm Hohlprofile,
Raster 600 mm in eine Richtung

Stützen: 90 x 90 mm Hohlprofil,
Stützraster 2400 x 2400 mm
Stützen auf Rohdecke verklebt.

Gesamtaufbauhöhe (ohne Bodenbelag) bis ca. 1020 mm,

Elementklasse 6 gemäß Anwendungsrichtlinie zur DIN EN 13213, statische Einzellasttragfähigkeit 8 kN
(Bruchlast mind. 16 kN),

Unterkonstruktion, Brandverhaltensklasse DIN EN 13501-1 A1 (nichtbrennbar), Bodenplatte, Brandverhaltensklasse DIN EN 13501-1 A1 (nichtbrennbar), Unterkonstruktion aus verzinkten Stahlstützen, Untergrund Beton.

Ausführung gem. Detail-Plan EBK_DE_200.05,
dort Bodenaufbau Typ BO.408.
Menge: 101,000 m2
Leistungsbereichkatalog: 039

**4.1.110 Hohlboden - BO.410 - Stützfuß-Raster 600/600 mm Bau-H 260 mm Elementklasse 5, Heiz/Kühl**
Hohlboden DIN EN 13213, tragende Schicht in Trockenbauweise aus hochverdichteter,
wasserresistenter Zementfaserplatte für
Feuchtebereiche geeignet,
Plattendicke 40 mm,
Plattenrastermaß 600x600 mm.

Die Trägerplatten sind mit einer werkseitigen Nut
für die Verlegung von Heizrohren versehen.
Unterseitig mit Reflexionsfolie, verklebt mit einem
lösemittelfreien Dispersionsklebstoff.
Plattenrastermaß 600x600 mm.

Einschließlich Heizleitungen mit PE-Xa Rohr, 17 x 2 mm,
Verlegeabstand 100 mm, in die vorbereitete Nuten nach Herstellervorgabe montiert.

Mit Stahlunterkonstruktion:
Hohlbodenstützen
Raster 600 x 600 mm
mit PU-Trittschallplättchen
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.05,
dort Bodenaufbau Typ BO.403.
Menge: 8,000 m2
Leistungsbereichkatalog: 039

**4.1.120 Hohlboden - BO.411 - Stützfuß-Raster 600/600 mm Bau-H 260 mm Elementklasse 5**
Hohlboden DIN EN 13213, tragende Schicht in Trockenbauweise aus hochverdichteter,
wasserresistenter Zementfaserplatte für
Feuchtebereiche geeignet,
Plattendicke 40 mm,
Plattenrastermaß 600x600 mm.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.05,
dort Bodenaufbau Typ BO.411.
Menge: 48,000 m2
Leistungsbereichkatalog: 039

**4.1.130 Hohlboden - BO.412 - Stützfuß-Raster 2400/2400 mm Bau-H 1020 mm Elementklasse 5**
Hohlboden DIN EN 13213, tragende Schicht in Trockenbauweise als Trägerelementplatte aus hochverdichteter
wasserresistenter Zementfaserplatte für
Feuchtebereiche geeignet Brandschutzklasse A1,
Plattendicke 40 mm,
Plattenrastermaß 600x600 mm.

Mit Stahlunterkonstruktion:
aus Stahlträger: 160 x 90 mm Hohlprofile,
mit Stahlzwischenträgern: 120 x 60 mm Hohlprofile,
Raster 600 mm in eine Richtung

Stützen: 90 x 90 mm Hohlprofil,
Stützraster 2400 x 2400 mm
Stützen auf Rohdecke verklebt.

Gesamtaufbauhöhe (ohne Bodenbelag) bis ca. 1020 mm,

Elementklasse 5 gemäß Anwendungsrichtlinie zur DIN EN 13213, statische Einzellasttragfähigkeit 5 kN
(Bruchlast mind. 10 kN),

Unterkonstruktion, Brandverhaltensklasse DIN EN 13501-1 A1 (nichtbrennbar), Bodenplatte, Brandverhaltensklasse DIN EN 13501-1 A1 (nichtbrennbar), Unterkonstruktion aus verzinkten Stahlstützen, Untergrund Beton.

Ausführung gem. Detail-Plan EBK_DE_200.05,
dort Bodenaufbau Typ BO.412.
Menge: 12,500 m2
Leistungsbereichkatalog: 039

**4.1.140 Hohlboden - BO.413 - Stützfuß-Raster 2400/2400 mm Bau-H 1020 mm Elementklasse 5, Heiz/Kühl**
Hohlboden DIN EN 13213, tragende Schicht in Trockenbauweise aus hochverdichteter,
wasserresistenter Zementfaserplatte für
Feuchtebereiche geeignet,
Plattendicke 40 mm,
Plattenrastermaß 600x600 mm.

Die Trägerplatten sind mit einer werkseitigen Nut
für die Verlegung von Heizrohren versehen.
Unterseitig mit Reflexionsfolie, verklebt mit einem
lösemittelfreien Dispersionsklebstoff.
Plattenrastermaß 600x600 mm.

Einschließlich Heizleitungen mit PE-Xa Rohr, 17 x 2 mm,
Verlegeabstand 100 mm, in die vorbereitete Nuten nach Herstellervorgabe montiert.

Mit Stahlunterkonstruktion:
aus Stahlträger: 160 x 90 mm Hohlprofile,
mit Stahlzwischenträgern: 120 x 60 mm Hohlprofile,
Raster 600 mm in eine Richtung

Stützen: 90 x 90 mm Hohlprofil,
Stützraster 2400 x 2400 mm
Stützen auf Rohdecke verklebt.

Gesamtaufbauhöhe (ohne Bodenbelag) bis ca. 1020 mm,

Elementklasse 5 gemäß Anwendungsrichtlinie zur DIN EN 13213, statische Einzellasttragfähigkeit 5 kN
(Bruchlast mind. 10 kN),

Unterkonstruktion, Brandverhaltensklasse DIN EN 13501-1 A1 (nichtbrennbar), Bodenplatte, Brandverhaltensklasse DIN EN 13501-1 A1 (nichtbrennbar), Unterkonstruktion aus verzinkten Stahlstützen, Untergrund Beton.

Ausführung gem. Detail-Plan EBK_DE_200.05,
dort Bodenaufbau Typ BO.413.
Menge: 395,500 m2
Leistungsbereichkatalog: 039

**4.1.150 Hohlboden - BO.415 - Stützfuß-Raster 600/600 mm Bau-H 260 mm Elementklasse 5, Heiz/Kühl**
Hohlboden DIN EN 13213, tragende Schicht in Trockenbauweise aus hochverdichteter,
wasserresistenter Zementfaserplatte für
Feuchtebereiche geeignet,
Plattendicke 40 mm,
Plattenrastermaß 600x600 mm.

Die Trägerplatten sind mit einer werkseitigen Nut
für die Verlegung von Heizrohren versehen.
Unterseitig mit Reflexionsfolie, verklebt mit einem
lösemittelfreien Dispersionsklebstoff.
Plattenrastermaß 600x600 mm.

Einschließlich Heizleitungen mit PE-Xa Rohr, 17 x 2 mm,
Verlegeabstand 100 mm, in die vorbereitete Nuten nach Herstellervorgabe montiert.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.05,
dort Bodenaufbau Typ BO.415.
Menge: 18,500 m2
Leistungsbereichkatalog: 039

**4.1.160 Hohlboden - BO.416 - Stützfuß-Raster 600/600 mm Bau-H 260 mm Elementklasse 5, Heiz/Kühl**
Hohlboden DIN EN 13213, tragende Schicht in Trockenbauweise aus hochverdichteter,
wasserresistenter Zementfaserplatte für
Feuchtebereiche geeignet,
Plattendicke 40 mm,
Plattenrastermaß 600x600 mm.

Die Trägerplatten sind mit einer werkseitigen Nut
für die Verlegung von Heizrohren versehen.
Unterseitig mit Reflexionsfolie, verklebt mit einem
lösemittelfreien Dispersionsklebstoff.
Plattenrastermaß 600x600 mm.

Einschließlich Heizleitungen mit PE-Xa Rohr, 17 x 2 mm,
Verlegeabstand 100 mm, in die vorbereitete Nuten nach Herstellervorgabe montiert.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.05,
dort Bodenaufbau Typ BO.416.
Menge: 62,000 m2
Leistungsbereichkatalog: 039

**4.1.170 Hohlboden - BO.418 - Stützfuß-Raster 600/600 mm Bau-H 1450 mm Elementklasse 2**
Hohlboden DIN EN 13213, tragende Schicht in Trockenbauweise als faserverstärkte Calciumsulfatplatte,
Plattendicke 40 mm,
Plattenrastermaß 600x600 mm.

Mit Stahlunterkonstruktion:
Hohlbodenstützen
Raster 600 x 600 mm
auf Rohboden verklebt
Gesamtaufbauhöhe (ohne Bodenbelag) bis ca. 1450 mm,

Elementklasse 2 gemäß Anwendungsrichtlinie zur DIN EN 13213, statische Einzellasttragfähigkeit 3 kN
(Bruchlast mind. 6 kN),

Unterkonstruktion, Brandverhaltensklasse DIN EN 13501-1 A1 (nichtbrennbar), Bodenplatte, Brandverhaltensklasse DIN EN 13501-1 A1 (nichtbrennbar), Unterkonstruktion aus verzinkten Stahlstützen, Untergrund Beton.

Ausführung gem. Detail-Plan EBK_DE_200.05,
dort Bodenaufbau Typ BO.418.
Menge: 2,500 m2
Leistungsbereichkatalog: 039

**4.1.180 Hohlboden - BO.419 - Stützfuß-Raster 600/600 mm Bau-H 260 mm Elementklasse 5**
Hohlboden DIN EN 13213, tragende Schicht in Trockenbauweise als Trägerelementplatte aus hochverdichteter
wasserresistenter Zementfaserplatte für
Feuchtebereiche geeignet Brandschutzklasse A1,
Plattenrastermaß 600x600 mm.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.05,
dort Bodenaufbau Typ BO.419.
Menge: 24,500 m2
Leistungsbereichkatalog: 039

**4.1.190 Hohlboden - BO.420 - Stützfuß-Raster 600/600 mm Bau-H 260 mm Elementklasse 5, Heiz/Kühl**
Hohlboden DIN EN 13213, tragende Schicht in Trockenbauweise aus hochverdichteter,
wasserresistenter Zementfaserplatte für
Feuchtebereiche geeignet,
Plattendicke 40 mm,
Plattenrastermaß 600x600 mm.

Die Trägerplatten sind mit einer werkseitigen Nut
für die Verlegung von Heizrohren versehen.
Unterseitig mit Reflexionsfolie, verklebt mit einem
lösemittelfreien Dispersionsklebstoff.
Plattenrastermaß 600x600 mm.

Einschließlich Heizleitungen mit PE-Xa Rohr, 17 x 2 mm,
Verlegeabstand 100 mm, in die vorbereitete Nuten nach Herstellervorgabe montiert.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.05,
dort Bodenaufbau Typ BO.420.
Menge: 6,000 m2
Leistungsbereichkatalog: 039

**4.1.200 Hohlboden - BO.421 - Stützfuß-Raster 600/600 mm Bau-H 260 mm Elementklasse 5**
Hohlboden DIN EN 13213, tragende Schicht in Trockenbauweise aus hochverdichteter,
wasserresistenter Zementfaserplatte für
Feuchtebereiche geeignet,
Plattendicke 40 mm,
Plattenrastermaß 600x600 mm.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.05,
dort Bodenaufbau Typ BO.421.
Menge: 96,000 m2
Leistungsbereichkatalog: 039

**4.1.210 Hohlboden - BO.422 - Stützfuß-Raster 600/600 mm Bau-H 260 mm Elementklasse 5**
Hohlboden DIN EN 13213, tragende Schicht in Trockenbauweise aus hochverdichteter,
wasserresistenter Zementfaserplatte für
Feuchtebereiche geeignet,
Plattendicke 40 mm,
Plattenrastermaß 600x600 mm.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.05,
dort Bodenaufbau Typ BO.422.
Menge: 4,500 m2
Leistungsbereichkatalog: 039

**4.1.220 Hohlboden - BO.423 - Stützfuß-Raster 2400/2400 mm Bau-H 1020 mm Elementklasse 5, Heiz/Kühl**
Hohlboden DIN EN 13213, tragende Schicht in Trockenbauweise aus hochverdichteter,
wasserresistenter Zementfaserplatte für
Feuchtebereiche geeignet,
Plattendicke 40 mm,
Plattenrastermaß 600x600 mm.

Die Trägerplatten sind mit einer werkseitigen Nut
für die Verlegung von Heizrohren versehen.
Unterseitig mit Reflexionsfolie, verklebt mit einem
lösemittelfreien Dispersionsklebstoff.
Plattenrastermaß 600x600 mm.

Einschließlich Heizleitungen mit PE-Xa Rohr, 17 x 2 mm,
Verlegeabstand 100 mm, in die vorbereitete Nuten nach Herstellervorgabe montiert.

Mit Stahlunterkonstruktion:
aus Stahlträger: 160 x 90 mm Hohlprofile,
mit Stahlzwischenträgern: 120 x 60 mm Hohlprofile,
Raster 600 mm in eine Richtung

Stützen: 90 x 90 mm Hohlprofil,
Stützraster 2400 x 2400 mm
Stützen auf Rohdecke verklebt.

Gesamtaufbauhöhe (ohne Bodenbelag) bis ca. 1020 mm,

Elementklasse 5 gemäß Anwendungsrichtlinie zur DIN EN 13213, statische Einzellasttragfähigkeit 5 kN
(Bruchlast mind. 10 kN),

Unterkonstruktion, Brandverhaltensklasse DIN EN 13501-1 A1 (nichtbrennbar), Bodenplatte, Brandverhaltensklasse DIN EN 13501-1 A1 (nichtbrennbar), Unterkonstruktion aus verzinkten Stahlstützen, Untergrund Beton.

Ausführung gem. Detail-Plan EBK_DE_200.05,
dort Bodenaufbau Typ BO.423.
Menge: 72,500 m2
Leistungsbereichkatalog: 039

**4.1.230 Hohlboden - BO.424 - Stützfuß-Raster 600/600 mm Bau-H 260 mm Elementklasse 5**
Hohlboden DIN EN 13213, tragende Schicht in Trockenbauweise aus hochverdichteter,
wasserresistenter Zementfaserplatte für
Feuchtebereiche geeignet,
Plattendicke 40 mm,
Plattenrastermaß 600x600 mm.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.05,
dort Bodenaufbau Typ BO.424.
Menge: 12,000 m2
Leistungsbereichkatalog: 039

**4.1.240 Hohlboden - BO.425 - Stützfuß-Raster 600/600 mm Bau-H 260 mm Elementklasse 5**
Hohlboden DIN EN 13213, tragende Schicht in Trockenbauweise aus hochverdichteter,
wasserresistenter Zementfaserplatte für
Feuchtebereiche geeignet,
Plattendicke 40 mm,
Plattenrastermaß 600x600 mm.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.05,
dort Bodenaufbau Typ BO.425.
Menge: 53,000 m2
Leistungsbereichkatalog: 039

**4.1.250 Hohlboden - BO.426 - Stützfuß-Raster 600/600 mm Bau-H 260 mm Elementklasse 5**
Hohlboden DIN EN 13213, tragende Schicht in Trockenbauweise aus hochverdichteter,
wasserresistenter Zementfaserplatte für
Feuchtebereiche geeignet,
Plattendicke 40 mm,
Plattenrastermaß 600x600 mm.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.05,
dort Bodenaufbau Typ BO.426.
Menge: 40,500 m2
Leistungsbereichkatalog: 039

**4.1.260 Hohlboden - BO.427 - Stützfuß-Raster 600/600 mm Bau-H 260 mm Elementklasse 5**
Hohlboden DIN EN 13213, tragende Schicht in Trockenbauweise aus hochverdichteter,
wasserresistenter Zementfaserplatte für
Feuchtebereiche geeignet,
Plattendicke 40 mm,
Plattenrastermaß 600x600 mm.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.06,
dort Bodenaufbau Typ BO.427
Menge: 311,500 m2
Leistungsbereichkatalog: 039

**4.1.270 Hohlboden - BO.428 - Stützfuß-Raster 2400/2400 mm Bau-H 1020 mm Elementklasse 5**
Hohlboden DIN EN 13213, tragende Schicht in Trockenbauweise als Trägerelementplatte aus hochverdichteter
wasserresistenter Zementfaserplatte für
Feuchtebereiche geeignet Brandschutzklasse A1,
Plattendicke 40 mm,
Plattenrastermaß 600x600 mm.

Mit Stahlunterkonstruktion:
aus Stahlträger: 160 x 90 mm Hohlprofile,
mit Stahlzwischenträgern: 120 x 60 mm Hohlprofile,
Raster 600 mm in eine Richtung

Stützen: 90 x 90 mm Hohlprofil,
Stützraster 2400 x 2400 mm
Stützen auf Rohdecke verklebt.

Gesamtaufbauhöhe (ohne Bodenbelag) bis ca. 1020 mm,

Elementklasse 5 gemäß Anwendungsrichtlinie zur DIN EN 13213, statische Einzellasttragfähigkeit 5 kN
(Bruchlast mind. 10 kN),

Unterkonstruktion, Brandverhaltensklasse DIN EN 13501-1 A1 (nichtbrennbar), Bodenplatte, Brandverhaltensklasse DIN EN 13501-1 A1 (nichtbrennbar), Unterkonstruktion aus verzinkten Stahlstützen, Untergrund Beton.

Ausführung gem. Detail-Plan EBK_DE_200.06,
dort Bodenaufbau Typ BO.428
Menge: 11,000 m2
Leistungsbereichkatalog: 039

**4.1.280 Hohlboden - BO.429 - Stützfuß-Raster 600/600 mm Bau-H 260 mm Elementklasse 6**
Hohlboden DIN EN 13213, tragende Schicht in Trockenbauweise als faserverstärkte Calciumsulfatplatte,
Plattendicke 44 mm,
Plattenrastermaß 600x600 mm.

Mit Stahlunterkonstruktion:
Hohlbodenstützen
Raster 600 x 600 mm
auf Rohboden verklebt
Gesamtaufbauhöhe (ohne Bodenbelag) bis ca. 260 mm,

Elementklasse 6 gemäß Anwendungsrichtlinie zur DIN EN 13213, statische Einzellasttragfähigkeit 8 kN
(Bruchlast mind. 16 kN),

Unterkonstruktion, Brandverhaltensklasse DIN EN 13501-1 A1 (nichtbrennbar), Bodenplatte, Brandverhaltensklasse DIN EN 13501-1 A1 (nichtbrennbar), Unterkonstruktion aus verzinkten Stahlstützen, Untergrund Beton.

Ausführung gem. Detail-Plan EBK_DE_200.06,
dort Bodenaufbau Typ BO.429
Menge: 689,000 m2
Leistungsbereichkatalog: 039

**4.1.290 Hohlboden - BO.431 - Stützfuß-Raster 600/600 mm Bau-H 260 mm Elementklasse 5**
Hohlboden DIN EN 13213, tragende Schicht in Trockenbauweise aus hochverdichteter,
wasserresistenter Zementfaserplatte für
Feuchtebereiche geeignet,
Plattendicke 40 mm,
Plattenrastermaß 600x600 mm.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.06,
dort Bodenaufbau Typ BO.431
Menge: 136,000 m2
Leistungsbereichkatalog: 039

**4.1.300 Hohlboden - BO.432- Stützfuß-Raster 600/600 mm Bau-H 260 mm Elementklasse 6**
Hohlboden DIN EN 13213, tragende Schicht in Trockenbauweise als faserverstärkte Calciumsulfatplatte,
Plattendicke 44 mm,
Plattenrastermaß 600x600 mm.

Mit Stahlunterkonstruktion:
Hohlbodenstützen
Raster 600 x 600 mm
auf Rohboden verklebt
Gesamtaufbauhöhe (ohne Bodenbelag) bis ca. 260 mm,

Elementklasse 6 gemäß Anwendungsrichtlinie zur DIN EN 13213, statische Einzellasttragfähigkeit 8 kN
(Bruchlast mind. 16 kN),

Unterkonstruktion, Brandverhaltensklasse DIN EN 13501-1 A1 (nichtbrennbar), Bodenplatte, Brandverhaltensklasse DIN EN 13501-1 A1 (nichtbrennbar), Unterkonstruktion aus verzinkten Stahlstützen, Untergrund Beton.

Ausführung gem. Detail-Plan EBK_DE_200.06,
dort Bodenaufbau Typ BO.432
Menge: 200,000 m2
Leistungsbereichkatalog: 039

**4.1.310 Hohlboden - BO.433 - Stützfuß-Raster 2400/2400 mm Bau-H 1020 mm Elementklasse 6**
Hohlboden DIN EN 13213, tragende Schicht in Trockenbauweise als faserverstärkte Calciumsulfatplatte,
Plattendicke 44 mm,
Plattenrastermaß 600x600 mm.

Mit Stahlunterkonstruktion:
aus Stahlträger: 160 x 90 mm Hohlprofile,
mit Stahlzwischenträgern: 120 x 60 mm Hohlprofile,
Raster 600 mm in eine Richtung

Stützen: 90 x 90 mm Hohlprofil,
Stützraster 2400 x 2400 mm
Stützen auf Rohdecke verklebt.

Gesamtaufbauhöhe (ohne Bodenbelag) bis ca. 1020 mm,

Elementklasse 6 gemäß Anwendungsrichtlinie zur DIN EN 13213, statische Einzellasttragfähigkeit 8 kN
(Bruchlast mind. 16 kN),

Unterkonstruktion, Brandverhaltensklasse DIN EN 13501-1 A1 (nichtbrennbar), Bodenplatte, Brandverhaltensklasse DIN EN 13501-1 A1 (nichtbrennbar), Unterkonstruktion aus verzinkten Stahlstützen, Untergrund Beton.

Ausführung gem. Detail-Plan EBK_DE_200.06,
dort Bodenaufbau Typ BO.433
Menge: 95,000 m2
Leistungsbereichkatalog: 039

**4.1.320 Hohlboden - BO.450 - Stützfuß-Raster 600/600 mm Bau-H 260 mm Elementklasse 5**
Hohlboden DIN EN 13213, tragende Schicht in Trockenbauweise aus hochverdichteter,
wasserresistenter Zementfaserplatte für
Feuchtebereiche geeignet,
Plattendicke 40 mm,
Plattenrastermaß 600x600 mm.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.06,
dort Bodenaufbau Typ BO.450
Menge: 43,500 m2
Leistungsbereichkatalog: 039

**4.1.330 Hohlboden - BO.451 - Stützfuß-Raster 600/600 mm Bau-H 260 mm Elementklasse 5**
Hohlboden DIN EN 13213, tragende Schicht in Trockenbauweise aus hochverdichteter,
wasserresistenter Zementfaserplatte für
Feuchtebereiche geeignet,
Plattendicke 40 mm,
Plattenrastermaß 600x600 mm.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.06,
dort Bodenaufbau Typ BO.451
Menge: 105,500 m2
Leistungsbereichkatalog: 039

**4.1.340 Hohlboden - BO.452 - Stützfuß-Raster 600/600 mm Bau-H 260 mm Elementklasse 5**
Hohlboden DIN EN 13213, tragende Schicht in Trockenbauweise aus hochverdichteter,
wasserresistenter Zementfaserplatte für
Feuchtebereiche geeignet,
Plattendicke 40 mm,
Plattenrastermaß 600x600 mm.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.06,
dort Bodenaufbau Typ BO.452
Menge: 13,000 m2
Leistungsbereichkatalog: 039

**4.1.350 Hohlboden - BO.453 - Stützfuß-Raster 600/600 mm Bau-H 260 mm Elementklasse 5**
Hohlboden DIN EN 13213, tragende Schicht in Trockenbauweise aus hochverdichteter,
wasserresistenter Zementfaserplatte für
Feuchtebereiche geeignet,
Plattendicke 40 mm,
Plattenrastermaß 600x600 mm.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.06,
dort Bodenaufbau Typ BO.453
Menge: 2,500 m2
Leistungsbereichkatalog: 039

**4.1.360 Hohlboden - BO.454 - Stützfuß-Raster 600/600 mm Bau-H 260 mm Elementklasse 5**
Hohlboden DIN EN 13213, tragende Schicht in Trockenbauweise aus hochverdichteter,
wasserresistenter Zementfaserplatte für
Feuchtebereiche geeignet,
Plattendicke 40 mm,
Plattenrastermaß 600x600 mm.

Mit Stahlunterkonstruktion:
Hohlbodenstützen
Raster 600 x 600 mm
auf Rohboden verklebt
Gesamtaufbauhöhe (ohne Bodenbelag) bis ca. 260 mm,

Elementklasse 5 gemäß Anwendungsrichtlinie zur DIN EN 13213, statische Einzellasttragfähigkeit 5 kN
(Bruchlast mind. 10 kN),

Unterkonstruktion, Brandverhaltensklasse DIN EN 13501-1 A1 (nichtbrennbar), Bodenplatte, Brandverhaltensklasse DIN EN 13501-1 A1 (nichtbrennbar), Unterkonstruktion aus verzinkten Stahlstützen, Untergrund Beton.

Ausführung gem. Detail-Plan EBK_DE_200.06,
dort Bodenaufbau Typ BO.454
Menge: 130,000 m2
Leistungsbereichkatalog: 039

**4.1.370 Randdämmstreifen Mineralwolle D 10mm H 80mm**
Randdämmstreifen aus Mineralwolle, Dicke 10 mm, Höhe 80 mm.
Menge: 3315,000 m
Leistungsbereichkatalog: 025

**4.1.380 Anarbeiten Hohlboden an aufgehende Bauteile**
Anschluss und Anarbeiten des Hohlbodens und seiner Bestandteile an aufgehende Bauteile, wie Wände und Stützen, einschl. Zuschnitt der Platten und ggf. entsprechend gewähltem System Stellen von Zusatzstützen entlang aufgehender Bauteile und deren Eckausbildungen.

Hohlböden in Trockenbauweise mit Gesamthöhe bis 1020 mm.
Böden für Einzellast bis 8 kN.
Menge: 3335,000 m
Leistungsbereichkatalog: 039

#### Abschnitt 4.2 Hohlböden in Nassbauweise

*Hinweis: Vorbereiten des Untergrundes*
Untergrundvorbereitung

Die Bereiche unterhalb der Hohlböden sind zu reinigen und zu beschichten. Neben den vorhandenen Rohboden- bzw. Deckenplatten aus Stahlbeton sind auch alle aufgehenden Bauteile (angrenzende Wände, Stützen usw.) innerhalb des Hohlraumes zu reinigen und zu beschichten. Der Beschichtungsstoff ist auf den vorgesehenen Stützenkleber abzustimmen.

Die Höhe der aufgehenden Bauteile (Wände, Stützen usw.) variiert entsprechend Aufbauhöhe des Hohlbodens, die max. Höhe beträgt 50 cm.

Beschichtung Rohboden und Wandbereiche, Schichtdicken nach Herstellervorgabe, Verbrauch jedoch mind. 200 g/m².

Sämtliche Materialien sind grundsätzlich als lösemittelfreie Materialien vorzusehen.

Ausführung erfolgt als vorgezogene Leistung, vor bauseitiger Grobmontage von Trassen der Haustechnik.

**4.2.10 Rohboden reinigen**
Reinigen des Rohbodens durch Saugen mit Industriestaubsauger.
Menge: 14000,000 m2
DIN276_06: 352
Leistungsbereichkatalog: 039

**4.2.20 Aufgehende Bauteile reinigen**
Reinigen von aufgehenden Bauteile, wie z.B. Wände im Anschlussbereich an die vorbeschriebenen Rohböden, durch Saugen mit Industriestaubsauger.
Wandhöhe ca. 15 - 50 cm.
Menge: 3475,000 m2
DIN276_06: 352
Leistungsbereichkatalog: 039

**4.2.30 Rohboden beschichten**
Grund- und Deckebeschichtung des Rohboden mit 1-komponentiger Kunstharzdispersion, staubbindend, wasserverdünnbar, dampfdiffusionsoffen, lösemittelfrei.
Menge: 14000,000 m2
DIN276_06: 352
Leistungsbereichkatalog: 039

**4.2.40 Aufgehende Bauteile beschichten**
Grund- und Deckebeschichtung aufgehender Bauteile mit 1-komponentiger Kunstharzdispersion, staubbindend, wasserverdünnbar, dampfdiffusionsoffen, lösemittelfrei, im Anschlussbereich an die vorbeschriebenen Rohböden an aufgehenden Bauteile, wie Wände, Stützen.
Wandhöhe ca. 15 - 50 cm.
Menge: 3475,000 m2
DIN276_06: 352
Leistungsbereichkatalog: 039

**4.2.50 Hohlboden - BO.301 - Stützfuß-Raster 600/600 mm Bau-H 260 mm verlorene Schalung, Elementklasse 2**
Hohlboden DIN EN 13213, tragende Schicht aus Nassestrich (Aufbauhöhe ca. 35mm, wird gesondert vergütet),

Stützfuß-Rastermaß L/B 600/600 mm, Gesamtaufbauhöhe (ohne Bodenbelag) bis ca. 260 mm, Elementklasse 2
gemäß Anwendungsrichtlinie zur DIN EN 13213, statische Einzellasttragfähigkeit mind. 3 kN (Bruchlast mind. 6 kN),
Unterkonstruktion, Brandverhaltensklasse DIN EN 13501-1 A1 (nichtbrennbar), Formplatten, Baustoffklasse DIN 4102-1 A (nichtbrennbar), Unterkonstruktion aus verzinkten Stahlstützen, auf Rohdecke verklebt und mit Schalungselement aus Calciumsulfat als verlorener Schalung,
Platten-Dicke ca. 18 mm, Brandverhaltensklasse DIN EN 13501-1 A1 (nichtbrennbar),
Untergrund Beton.

Ausführung gem. Detail-Plan EBK_DE_200.02,
dort Bodenaufbau Typ BO.301.
Menge: 2342,000 m2
Leistungsbereichkatalog: 039

**4.2.60 Hohlboden - BO.302 - Stützfuß-Raster 600/600 mm Bau-H 260 mm verlorene Schalung, Elementklasse 5 Heiz**
Hohlboden DIN EN 13213, tragende Schicht aus Nassestrich (Aufbauhöhe ca. 55mm, wird gesondert vergütet),

Stützfuß-Rastermaß L/B 600/600 mm, Gesamtaufbauhöhe (ohne Bodenbelag) bis ca. 260 mm, Elementklasse 5
gemäß Anwendungsrichtlinie zur DIN EN 13213, statische Einzellasttragfähigkeit mind. 5 kN (Bruchlast mind. 10 kN),

Mit Noppensystemplatte 20 mm für Heizleitungen 17 mm,
für Verlegeabstand Heizleitungen 100 mm

einschließlich Heizleitungen mit PE-Xa Rohr, 17 x 2 mm,
Verlegeabstand 100 mm, in das Noppensystem nach Herstellervorgabe montiert.

Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.302.
Menge: 336,000 m2
Leistungsbereichkatalog: 039

**4.2.70 Hohlboden - BO.303 - Stützfuß-Raster 600/600 mm Bau-H 260 mm verlorene Schalung, Elementklasse 2**
Hohlboden DIN EN 13213, tragende Schicht aus Nassestrich (Aufbauhöhe ca. 35mm, wird gesondert vergütet),

Stützfuß-Rastermaß L/B 600/600 mm, Gesamtaufbauhöhe (ohne Bodenbelag) bis ca. 260 mm, Elementklasse 2
gemäß Anwendungsrichtlinie zur DIN EN 13213, statische Einzellasttragfähigkeit mind. 3 kN (Bruchlast mind. 6 kN),
Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.303.
Menge: 5830,000 m2
Leistungsbereichkatalog: 039

**4.2.80 Hohlboden - BO.304 - Stützfuß-Raster 600/600 mm Bau-H 260 mm verlorene Schalung, Elementklasse 5 Heiz**
Hohlboden DIN EN 13213, tragende Schicht aus Nassestrich (Aufbauhöhe ca. 55mm, wird gesondert vergütet),

Stützfuß-Rastermaß L/B 600/600 mm, Gesamtaufbauhöhe (ohne Bodenbelag) bis ca. 260 mm, Elementklasse 5
gemäß Anwendungsrichtlinie zur DIN EN 13213, statische Einzellasttragfähigkeit mind. 5 kN (Bruchlast mind. 10 kN),

Mit Noppensystemplatte 20 mm für Heizleitungen 17 mm,
für Verlegeabstand Heizleitungen 100 mm

einschließlich Heizleitungen mit PE-Xa Rohr, 17 x 2 mm,
Verlegeabstand 100 mm, in das Noppensystem nach Herstellervorgabe montiert.

Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.304
Menge: 179,000 m2
Leistungsbereichkatalog: 039

**4.2.90 Hohlboden - BO.305 - Stützfuß-Raster 600/600 mm Bau-H 260 mm verlorene Schalung, Elementklasse 5**
Hohlboden DIN EN 13213, tragende Schicht aus Nassestrich (Aufbauhöhe ca. 35mm, wird gesondert vergütet),

Stützfuß-Rastermaß L/B 600/600 mm, Gesamtaufbauhöhe (ohne Bodenbelag) bis ca. 260 mm, Elementklasse 5
gemäß Anwendungsrichtlinie zur DIN EN 13213, statische Einzellasttragfähigkeit mind. 5 kN (Bruchlast mind. 10 kN),

Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.305.
Menge: 27,000 m2
Leistungsbereichkatalog: 039

**4.2.100 Hohlboden - BO.306 - Stützfuß-Raster 600/600 mm Bau-H 260 mm verlorene Schalung, Elementklasse 5 Heiz**
Hohlboden DIN EN 13213, tragende Schicht aus Nassestrich (Aufbauhöhe ca. 55mm, wird gesondert vergütet),

Stützfuß-Rastermaß L/B 600/600 mm, Gesamtaufbauhöhe (ohne Bodenbelag) bis ca. 260 mm, Elementklasse 5
gemäß Anwendungsrichtlinie zur DIN EN 13213, statische Einzellasttragfähigkeit mind. 5 kN (Bruchlast mind. 10 kN),

Mit Noppensystemplatte 20 mm für Heizleitungen 17 mm,
für Verlegeabstand Heizleitungen 100 mm

einschließlich Heizleitungen mit PE-Xa Rohr, 17 x 2 mm,
Verlegeabstand 100 mm, in das Noppensystem nach Herstellervorgabe montiert.

Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.306
Menge: 36,000 m2
Leistungsbereichkatalog: 039

**4.2.110 Hohlboden - BO.307 - Stützfuß-Raster 600/600 mm Bau-H 260 mm verlorene Schalung, Elementklasse 5**
Hohlboden DIN EN 13213, tragende Schicht aus Nassestrich (Aufbauhöhe ca. 35mm, wird gesondert vergütet),

Stützfuß-Rastermaß L/B 600/600 mm, Gesamtaufbauhöhe (ohne Bodenbelag) bis ca. 260 mm, Elementklasse 5
gemäß Anwendungsrichtlinie zur DIN EN 13213, statische Einzellasttragfähigkeit mind. 5 kN (Bruchlast mind. 10 kN),

Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.307.
Menge: 768,000 m2
Leistungsbereichkatalog: 039

**4.2.120 Hohlboden - BO.308 - Stützfuß-Raster 600/600 mm Bau-H 260 mm verlorene Schalung, Elementklasse 5 Heiz**
Hohlboden DIN EN 13213, tragende Schicht aus Nassestrich (Aufbauhöhe ca. 55mm, wird gesondert vergütet),

Stützfuß-Rastermaß L/B 600/600 mm, Gesamtaufbauhöhe (ohne Bodenbelag) bis ca. 260 mm, Elementklasse 5
gemäß Anwendungsrichtlinie zur DIN EN 13213, statische Einzellasttragfähigkeit mind. 5 kN (Bruchlast mind. 10 kN),

Mit Noppensystemplatte 20 mm für Heizleitungen 17 mm,
für Verlegeabstand Heizleitungen 100 mm

einschließlich Heizleitungen mit PE-Xa Rohr, 17 x 2 mm,
Verlegeabstand 100 mm, in das Noppensystem nach Herstellervorgabe montiert.

Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.308
Menge: 405,000 m2
Leistungsbereichkatalog: 039

**4.2.130 Hohlboden - BO.309 - Stützfuß-Raster 600/600 mm Bau-H 260 mm verlorene Schalung, Elementklasse 2**
Hohlboden DIN EN 13213, tragende Schicht aus Nassestrich (Aufbauhöhe ca. 35mm, wird gesondert vergütet),

Stützfuß-Rastermaß L/B 600/600 mm, Gesamtaufbauhöhe (ohne Bodenbelag) bis ca. 260 mm, Elementklasse 2
gemäß Anwendungsrichtlinie zur DIN EN 13213, statische Einzellasttragfähigkeit mind. 3 kN (Bruchlast mind. 6 kN),
Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.309
Menge: 137,000 m2
Leistungsbereichkatalog: 039

**4.2.140 Hohlboden - BO.311 - Stützfuß-Raster 600/600 mm Bau-H 260 mm verlorene Schalung, Elementklasse 2**
Hohlboden DIN EN 13213, tragende Schicht aus Nassestrich (Aufbauhöhe ca. 35mm, wird gesondert vergütet),

Stützfuß-Rastermaß L/B 600/600 mm, Gesamtaufbauhöhe (ohne Bodenbelag) bis ca. 260 mm, Elementklasse 2
gemäß Anwendungsrichtlinie zur DIN EN 13213, statische Einzellasttragfähigkeit mind. 3 kN (Bruchlast mind. 6 kN),
Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.311.
Menge: 1383,000 m2
Leistungsbereichkatalog: 039

**4.2.150 Hohlboden - BO.312 - Stützfuß-Raster 600/600 mm Bau-H 260 mm verlorene Schalung, Elementklasse 5**
Hohlboden DIN EN 13213, tragende Schicht aus Nassestrich (Aufbauhöhe ca. 35mm, wird gesondert vergütet),

Stützfuß-Rastermaß L/B 600/600 mm, Gesamtaufbauhöhe (ohne Bodenbelag) bis ca. 260 mm, Elementklasse 5
gemäß Anwendungsrichtlinie zur DIN EN 13213, statische Einzellasttragfähigkeit mind. 5 kN (Bruchlast mind. 10 kN),
Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.312.
Menge: 318,000 m2
Leistungsbereichkatalog: 039

**4.2.160 Hohlboden - BO.313 - Stützfuß-Raster 600/600 mm Bau-H 260 mm verlorene Schalung, Elementklasse 5**
Hohlboden DIN EN 13213, tragende Schicht aus Nassestrich (Aufbauhöhe ca. 35mm, wird gesondert vergütet),

Stützfuß-Rastermaß L/B 600/600 mm, Gesamtaufbauhöhe (ohne Bodenbelag) bis ca. 260 mm, Elementklasse 5
gemäß Anwendungsrichtlinie zur DIN EN 13213, statische Einzellasttragfähigkeit mind. 5 kN (Bruchlast mind. 10 kN),
Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.313
Menge: 140,500 m2
Leistungsbereichkatalog: 039

**4.2.170 Hohlboden - BO.317 - Stützfuß-Raster 600/600 mm Bau-H 260 mm verlorene Schalung, Elementklasse 5**
Hohlboden DIN EN 13213, tragende Schicht aus Nassestrich (Aufbauhöhe ca. 35mm, wird gesondert vergütet),

Stützfuß-Rastermaß L/B 600/600 mm, Gesamtaufbauhöhe (ohne Bodenbelag) bis ca. 260 mm, Elementklasse 5
gemäß Anwendungsrichtlinie zur DIN EN 13213, statische Einzellasttragfähigkeit mind. 5 kN (Bruchlast mind. 10 kN),
Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.317
Menge: 762,000 m2
Leistungsbereichkatalog: 039

**4.2.180 Hohlboden - BO.318 - Stützfuß-Raster 600/600 mm Bau-H 260 mm verlorene Schalung, Elementklasse 5 Heiz**
Hohlboden DIN EN 13213, tragende Schicht aus Nassestrich (Aufbauhöhe ca. 55mm, wird gesondert vergütet),

Stützfuß-Rastermaß L/B 600/600 mm, Gesamtaufbauhöhe (ohne Bodenbelag) bis ca. 260 mm, Elementklasse 5
gemäß Anwendungsrichtlinie zur DIN EN 13213, statische Einzellasttragfähigkeit mind. 5 kN (Bruchlast mind. 10 kN),

Mit Noppensystemplatte 20 mm für Heizleitungen 17 mm,
für Verlegeabstand Heizleitungen 100 mm

einschließlich Heizleitungen mit PE-Xa Rohr, 17 x 2 mm,
Verlegeabstand 100 mm, in das Noppensystem nach Herstellervorgabe montiert.

Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.318
Menge: 688,000 m2
Leistungsbereichkatalog: 039

**4.2.190 Hohlboden - BO.325 - Stützfuß-Raster 600/600 mm Bau-H 260 mm verlorene Schalung, Elementklasse 5**
Hohlboden DIN EN 13213, tragende Schicht aus Nassestrich (Aufbauhöhe ca. 35mm, wird gesondert vergütet),

Stützfuß-Rastermaß L/B 600/600 mm, Gesamtaufbauhöhe (ohne Bodenbelag) bis ca. 260 mm, Elementklasse 5
gemäß Anwendungsrichtlinie zur DIN EN 13213, statische Einzellasttragfähigkeit mind. 5 kN (Bruchlast mind. 10 kN),
Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.325
Menge: 78,000 m2
Leistungsbereichkatalog: 039

**4.2.200 Hohlboden - BO.326 - Stützfuß-Raster 600/600 mm Bau-H 260 mm verlorene Schalung, Elementklasse 5 Heiz**
Hohlboden DIN EN 13213, tragende Schicht aus Nassestrich (Aufbauhöhe ca. 55mm, wird gesondert vergütet),

Stützfuß-Rastermaß L/B 600/600 mm, Gesamtaufbauhöhe (ohne Bodenbelag) bis ca. 260 mm, Elementklasse 5
gemäß Anwendungsrichtlinie zur DIN EN 13213, statische Einzellasttragfähigkeit mind. 5 kN (Bruchlast mind. 10 kN),

Mit Noppensystemplatte 20 mm für Heizleitungen 17 mm,
für Verlegeabstand Heizleitungen 100 mm

einschließlich Heizleitungen mit PE-Xa Rohr, 17 x 2 mm,
Verlegeabstand 100 mm, in das Noppensystem nach Herstellervorgabe montiert.

Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.326
Menge: 7,500 m2
Leistungsbereichkatalog: 039

**4.2.210 Hohlboden - BO.327 - Stützfuß-Raster 600/600 mm Bau-H 260 mm verlorene Schalung, Elementklasse 5**
Hohlboden DIN EN 13213, tragende Schicht aus Nassestrich (Aufbauhöhe ca. 35mm, wird gesondert vergütet),

Stützfuß-Rastermaß L/B 600/600 mm, Gesamtaufbauhöhe (ohne Bodenbelag) bis ca. 260 mm, Elementklasse 5
gemäß Anwendungsrichtlinie zur DIN EN 13213, statische Einzellasttragfähigkeit mind. 5 kN (Bruchlast mind. 10 kN),
Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.327
Menge: 423,000 m2
Leistungsbereichkatalog: 039

**4.2.220 Hohlboden - BO.328 - Stützfuß-Raster 600/600 mm Bau-H 260 mm verlorene Schalung, Elementklasse 5 Heiz**
Hohlboden DIN EN 13213, tragende Schicht aus Nassestrich (Aufbauhöhe ca. 55mm, wird gesondert vergütet),

Stützfuß-Rastermaß L/B 600/600 mm, Gesamtaufbauhöhe (ohne Bodenbelag) bis ca. 260 mm, Elementklasse 5
gemäß Anwendungsrichtlinie zur DIN EN 13213, statische Einzellasttragfähigkeit mind. 5 kN (Bruchlast mind. 10 kN),

Mit Noppensystemplatte 20 mm für Heizleitungen 17 mm,
für Verlegeabstand Heizleitungen 100 mm

einschließlich Heizleitungen mit PE-Xa Rohr, 17 x 2 mm,
Verlegeabstand 100 mm, in das Noppensystem nach Herstellervorgabe montiert.

Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.328
Menge: 123,000 m2
Leistungsbereichkatalog: 039

**4.2.230 Hohlboden - BO.335 - Stützfuß-Raster 600/600 mm Bau-H 260 mm verlorene Schalung, Elementklasse 5**
Hohlboden DIN EN 13213, tragende Schicht aus Nassestrich (Aufbauhöhe ca. 35mm, wird gesondert vergütet),

Stützfuß-Rastermaß L/B 600/600 mm, Gesamtaufbauhöhe (ohne Bodenbelag) bis ca. 260 mm, Elementklasse 5
gemäß Anwendungsrichtlinie zur DIN EN 13213, statische Einzellasttragfähigkeit mind. 5 kN (Bruchlast mind. 10 kN),
Unterkonstruktion, Brandverhaltensklasse DIN EN 13501-1 A1 (nichtbrennbar), Formplatten, Baustoffklasse DIN 4102-1 A (nichtbrennbar), Unterkonstruktion aus verzinkten Stahlstützen, auf Rohdecke verklebt und mit Schalungselement aus Canciumsulfat als verlorener Schalung,
Platten-Dicke ca. 18 mm, Brandverhaltensklasse DIN EN 13501-1 A1 (nichtbrennbar),
Untergrund Beton.

Ausführung gem. Detail-Plan EBK_DE_200.02,
dort Bodenaufbau Typ BO.335
Menge: 15,500 m2
Leistungsbereichkatalog: 039

**4.2.240 Randdämmstreifen Mineralwolle D 10mm H 120mm**
Randdämmstreifen aus Mineralwolle, Dicke 10 mm, Höhe bis 120 mm.
Menge: 13375,000 m
Leistungsbereichkatalog: 025

**4.2.250 Bewegungsfuge Hohlboden mit Abstellwinkel L 55x35**
Bewegungsfuge in Nass-Hohlboden,

bestehend aus:
1 Stück Edelstahl-Winkeln:
HxBxt ca. 55x35x3 mm,
auf Untergrund (Schalungselement) befestigt,
Zwischenraum ausgestopft mit Mineralwolle, nicht brennbar, Schmelzpunkt über 1.000°C.
Ausführung gem. Detail Nummer EBK_DE210_004,
dort DE_BO_211.11
Menge: 160,000 m
Leistungsbereichkatalog: 039

**4.2.260 Bewegungsfuge Hohlboden mit Abstellwinkel L 75x35**
Bewegungsfuge in Nass-Hohlboden,

bestehend aus:
1 Stück Edelstahl-Winkeln:
HxBxt ca. 75x35x3 mm,
an Untergrund (Schalungselement) befestigt,
Zwischenraum ausgestopft mit Mineralwolle, nicht brennbar, Schmelzpunkt über 1.000°C.

Fugenbereich oben mit Estrichdehndübeln im Abstand von 30 cm nach Herstellervorschrift fachgerecht einbauen, einschl. Schneiden im Estrich, Dübel in Einschnitt einlegen, mit Expansionsschaum, oberflächenbündiges Verfüllen des Einschnitts mit Kunstharz absanden mit Quarzsand-Gemisch nach Herstellervorgabe. Nach Erhärten ist überschüssiger Sand aufnehmen sowie überstehenden Schaum abschneiden und entsorgen.

Ausführung gem. Detail Nummer EBK_DE210_004,
dort DE_BO_211.10
Menge: 140,000 m
Leistungsbereichkatalog: 039

**4.2.270 Trennschicht Schrenzlage**
Trennschicht aus beidseitig kunststoffbeschichtetem Natronkraftpapier, mind. 100 g/m², einlagig, Stöße mind. 80 mm überlappend und verklebt, als Unterlage für Calciumsulfatfließestrich. Trennschicht an aufgehenden Bauteilen (Randdämmstreifen, Abstellungen, Profilen) hochgezogen.
Menge: 14800,000 m2
Leistungsbereichkatalog: 025

**4.2.280 Calciumsulfatfließestrich Estrich auf Trennschicht CAF-C30-F6 D 35mm**
Calciumsulfatfließestrich DIN 18560 CAF,
als Estrich auf Trennschicht,

Biegezugfestigkeitsklasse F 6 DIN EN 13813,
Estrichnenndicke 35 mm, Oberfläche nach dem Erhärten maschinell schleifen und sorgfältig absaugen. Anfallende Schuttmassen sind zu beseitigen und zu entsorgen.
Menge: 12225,000 m2
Leistungsbereichkatalog: 025

**4.2.290 Calciumsulfatfließestrich Estrich auf Trennschicht CAF-C30-F6 D 55mm mit Heizleitungen**
Calciumsulfatfließestrich DIN 18560 CAF,
als Estrich auf Trennschicht,
Estrich im Bereich von Heizleitungen

Biegezugfestigkeitsklasse F 6 DIN EN 13813,
Estrichnenndicke 55 mm, Oberfläche nach dem Erhärten maschinell schleifen und sorgfältig absaugen. Anfallende Schuttmassen sind zu beseitigen und zu entsorgen.
Menge: 1775,000 m2
Leistungsbereichkatalog: 025

**4.2.300 Überbrückungsträger eine Stütze 5 kN**
Überbrückungsträger zur Überbrückung von einer entfallenden Stütze. Für Böden mit Punktlasten bis 5 kN.
Menge: 600,000 St
Leistungsbereichkatalog: 039

**4.2.310 Überbrückungsträger zwei Stützen 5 kN**
Überbrückungsträger zur Überbrückung von zwei entfallenden Stützen. Für Böden mit Punktlasten bis 5 kN.
Menge: 200,000 St
Leistungsbereichkatalog: 039

**4.2.320 Öffnung für Bodentank kreisrund D bis 300 mm**
Integration von bauseitigen Bodentanks im Hohlboden,
kreisrund, Durchmesser ca. 200 bis 330 mm

Herstellen der erfordelichen Öffnung im Hohlboden
Menge: 955,000 St
Leistungsbereichkatalog: 039

**4.2.330 Öffnung für Bodentank quadratisch bis ca. 330 x 330 mm**
Integration von bauseitigen Bodentanks im Hohlboden,
quadratisch bis ca. 330 x 330 mm

Herstellen der erforderlichen Öffnung im Hohlboden
Menge: 115,000 St
Leistungsbereichkatalog: 039

**4.2.340 Abstellung Hohlboden an Einbauten L 55x40x3**
Abstellung zum Herstellen von Öffnungen im Hohlboden, im Bereich Revi-Öffnungen, Bodentanks usw., sowie als Abstellung im Bereich von Türen und Lufträumen,
einschl. Eckausbildungen um die Einbauten,
bleibende Abstellung mit Winkeln aus verzinktem Stahl,
Maße in mm 'ca. L 55x35x3'
.
Menge: 800,000 m
Leistungsbereichkatalog: 039

**4.2.350 Anarbeiten Hohlboden an aufgehende Bauteile H 260**
Anschluss und Anarbeiten des Hohlbodens und seiner Bestandteile an aufgehende Bauteile, wie Wände, einschl. Zuschnitt der Schalungsplatten und ggf. entsprechend gewähltem System Stellen von Zusatzstützen entlang aufgehender Bauteile und deren Eckausbildungen.

Hohlböden mit Gesamthöhe bis 150 mm.
Menge: 13375,000 m
Leistungsbereichkatalog: 039

**4.2.360 Anarbeiten Hohlboden an Einbauten H 260**
Anschluss und Anarbeiten des Hohlbodens und seiner Bestandteile an Einbauten innerhalb des Bodens, wie Revi-Öffnungen, Bodentanks usw.,
einschl. Zuschnitt der Platten und ggf. entsprechend gewähltem System Stellen von Zusatzstützen umlaufend entlang von Einbauten und deren Eckausbildungen.

Hohlböden mit Gesamthöhe bis 260 mm.
Böden für Einzellast bis 5 kN.
Menge: 2840,000 m
Leistungsbereichkatalog: 039

#### Abschnitt 4.3 Doppelböden

*Hinweis: Vorbereiten des Untergrundes*
Untergrundvorbereitung

Die Bereiche unterhalb der Doppelböden sind zu reinigen und zu beschichten. Neben den vorhandenen Rohboden- bzw. Deckenplatten aus Stahlbeton sind auch alle aufgehenden Bauteile (angrenzende Wände, Stützen usw.) innerhalb des Hohlraumes zu reinigen und zu beschichten. Der Beschichtungsstoff ist auf den vorgesehenen Stützenkleber abzustimmen.

Die Höhe der aufgehenden Bauteile (Wände, Stützen usw.) variiert entsprechend Aufbauhöhe des Hohlbodens, die Höhe beträgt ca. 20 bis 102 cm.

Beschichtung Rohboden und Wandbereiche, Schichtdicken nach Herstellervorgabe, Verbrauch jedoch mind. 200 g/m².

Sämtliche Materialien sind grundsätzlich als lösemittelfreie Materialien vorzusehen.

Ausführung erfolgt als vorgezogene Leistung, vor bauseitiger Grobmontage von Trassen der Haustechnik.

**4.3.10 Rohboden reinigen**
Reinigen des Rohbodens durch Saugen mit Industriestaubsauger.
Menge: 7590,000 m2
DIN276_06: 352
Leistungsbereichkatalog: 039

**4.3.20 Aufgehende Bauteile reinigen**
Reinigen von aufgehenden Bauteile, wie Wände, Stützen im Anschlussbereich an die vorbeschriebenen Rohböden, durch Saugen mit Industriestaubsauger.
Wandhöhe ca. 20 - 102 cm.
Menge: 4033,000 m2
DIN276_06: 352
Leistungsbereichkatalog: 039

**4.3.30 Rohboden beschichten**
Grund- und Deckebeschichtung des Rohboden mit 1-komponentiger Kunstharzdispersion, staubbindend, wasserverdünnbar, dampfdiffusionsoffen, lösemittelfrei.
Menge: 7590,000 m2
DIN276_06: 352
Leistungsbereichkatalog: 039

**4.3.40 Aufgehende Bauteile beschichten**
Grund- und Deckebeschichtung aufgehender Bauteile mit 1-komponentiger Kunstharzdispersion, staubbindend, wasserverdünnbar, dampfdiffusionsoffen, lösemittelfrei, im Anschlussbereich an die vorbeschriebenen Rohböden an aufgehenden Bauteile, wie Wände, Stützen.
Wandhöhe ca. 20 - 102 cm.
Menge: 4033,000 m2

**4.3.50 Doppelboden - BO.201 - Bau-H 260 mm Einzelstützen UK Stahl verz Mineralstoffpl. faserverstärkt, 4 kN - ableitfähig / Kautschuk**
Doppelboden DIN EN 12825, Rastermaß L/B 600/600 mm, Gesamtbauhöhe OKFF bis 260 mm,
Konstruktion ableitfähig

Element- und Last- und Verschiebungsklasse: 3A gemäß Anwendungsrichtlinie zur DIN EN 12825,

statische Einzellasttragfähigkeit 4 kN,

Trägerplatte, ca. 42 mm stark:
Die nicht brennbare Trägerplatte besteht aus
faserverstärktem Calciumsulfat. Gegen Stöße und
zur Ableitung von elektrostatischen Aufladungen
hat die Platte einen umlaufenden PVC- und
halogenfreien Kantenschutz, der mit einem
lösemittelfreien EVA-Klebstoff verklebt wird.

Die Unterkonstruktion besteht aus einer leitfähigen,
verzinkten, Chrom(VI)-freien, höhenjustierbaren
Stahlstützenkonstruktion, die mit einer
lösemittelfreien Gewindeversiegelung fixiert wird.

Unterkonstruktion, Brandverhaltensklasse DIN EN 13501-1 A1 (nichtbrennbar), Bodenplatte, Brandverhaltensklasse DIN EN 13501-1 A2 -s1, d0 (nichtbrennbar),

Unterkonstruktion als Einzelstützen, aus verzinktem Stahl, auf Trittschallplättchen auf Beton kleben und dübeln, Bodenplatte als faserverstärkte Mine
sind dann auf die Ba
ralstoffplatte, Plattendicke ca. 42 mm, mit Oberbelag aus Kautschuk,

Ableitwiderstand kleiner 108 Ohm
Elektrisches Verhalten ed = ≤ 108 Ohm

Auf den Trägerplatten des Doppelbodensystems sind  werkseitig Kautschuk-Fliesen zu applizieren.
(Elektrostatischer ableitender Bodenbelag aus
Kautschuk gemäß Anforderungen nach EN 1817)

Wichtiger Hinweis zu den Kautschuk-Fliesen:

Durch den AN Bodenbelagsarbeiten werden dem AN vorkonfektionierte Kautschukfliesen auf der Baustelle übergeben. Der AN hat diese Fliesen  zum Herstellerwerk der Doppelbodenplatten zu transportieren, um sie im Werk fachgerecht applizieren zu lassen. Die dann einbaufertig und leitfähig versehenen Doppelbodenplatten mit Kautschuk-Fliesen sind dann auf die Baustelle zu transportieren und einzubauen.

Fliesenformat, wie Plattenformat Doppelboden.

Kautschukbelag:
Gesamtdicke: ca. 2 mm, 1 mm Kleber
Rutschhemmung: R9
Brandverhalten: schwer entflammbar Cfl-s1 DIN EN 13501-1

Die Doppelbodenkonstruktion ist für Verkehrslasten bis 7,5 kN/m² und Punktlasten bis zu 4 kN auszulegen.

Ausführung gem. Detail-Plan EBK_DE_200.01,
dort Bodenaufbau Typ BO.201.
Menge: 594,000 m2
DIN276_06: 352
Leistungsbereichkatalog: 039

**4.3.60 Doppelboden - BO.203 - Bau-H 260 mm Einzelstützen UK Stahl verz Mineralstoffpl. faserverstärkt, 3 kN**
Doppelboden DIN EN 12825, Rastermaß L/B 600/600 mm, Gesamtbauhöhe OKFF bis 260 mm,

Element- und Last- und Verschiebungsklasse: 2A gemäß Anwendungsrichtlinie zur DIN EN 12825,

statische Einzellasttragfähigkeit 3 kN,

Trägerplatte, ca. 38 mm stark:
Die nicht brennbare Trägerplatte besteht aus
faserverstärktem Calciumsulfat. Gegen Stöße und
zur Ableitung von elektrostatischen Aufladungen
hat die Platte einen umlaufenden PVC- und
halogenfreien Kantenschutz, der mit einem
lösemittelfreien EVA-Klebstoff verklebt wird.

Die Unterkonstruktion besteht aus einer verzinkten, Chrom(VI)-freien, höhenjustierbaren Stahlstützenkonstruktion, die mit einer
lösemittelfreien Gewindeversiegelung fixiert wird.

Unterkonstruktion, Brandverhaltensklasse DIN EN 13501-1 A1 (nichtbrennbar), Bodenplatte, Brandverhaltensklasse DIN EN 13501-1 A2 -s1, d0 (nichtbrennbar),

Unterkonstruktion als Einzelstützen, aus verzinktem Stahl, auf Trittschallplättchen auf Beton kleben und dübeln, Bodenplatte als faserverstärkte Mineralstoffplatte, Plattendicke ca. 38 mm,

Die Doppelbodenkonstruktion ist für Verkehrslasten bis 5 kN/m² und Punktlasten bis zu 3 kN auszulegen.

Ausführung gem. Detail-Plan EBK_DE_200.01,
dort Bodenaufbau Typ BO.203.
Menge: 3805,000 m2
DIN276_06: 352
Leistungsbereichkatalog: 039

**4.3.70 Doppelboden - BO.204 - Bau-H 260 mm Einzelstützen UK Stahl verz Mineralstoffpl. faserverstärkt, 3 kN - 50 mm Hohlraumbedämpfung**
Doppelboden DIN EN 12825, Rastermaß L/B 600/600 mm, Gesamtbauhöhe OKFF bis 260 mm,

Element- und Last- und Verschiebungsklasse: 2A gemäß Anwendungsrichtlinie zur DIN EN 12825,

statische Einzellasttragfähigkeit 3 kN,

Trägerplatte, ca. 38 mm stark:
Die nicht brennbare, perforierte Trägerplatte besteht aus
faserverstärktem Calciumsulfat. Gegen Stöße und
zur Ableitung von elektrostatischen Aufladungen
hat die Platte einen umlaufenden PVC- und
halogenfreien Kantenschutz, der mit einem
lösemittelfreien EVA-Klebstoff verklebt wird.

Die Unterkonstruktion besteht aus einer verzinkten, Chrom(VI)-freien, höhenjustierbaren Stahlstützenkonstruktion, die mit einer
lösemittelfreien Gewindeversiegelung fixiert wird.

Unterkonstruktion, Brandverhaltensklasse DIN EN 13501-1 A1 (nichtbrennbar), Bodenplatte, Brandverhaltensklasse DIN EN 13501-1 A2 -s1, d0 (nichtbrennbar),

Unterkonstruktion als Einzelstützen, aus verzinktem Stahl, auf Trittschallplättchen auf Beton kleben und dübeln, Bodenplatte als faserverstärkte Mineralstoffplatte, Plattendicke ca. 38 mm,

Auf dem Rohboden ist eine 50 mm starke Mineralwollschicht, schallabsorbierend, zur Hohlraumbedämpfung aufzulegen. Schallabsorbtionswert aw = 0,45.

Die Doppelbodenkonstruktion ist für Verkehrslasten bis 5 kN/m² und Punktlasten bis zu 3 kN auszulegen.

Ausführung gem. Detail-Plan EBK_DE_200.01,
dort Bodenaufbau Typ BO.204
Menge: 1443,000 m2
DIN276_06: 352
Leistungsbereichkatalog: 039

**4.3.80 Doppelboden - BO.205 - Bau-H 260 mm Einzelstützen UK Stahl verz Mineralstoffpl. faserverstärkt, 3 kN - 50 mm Hohlraumbedämpfung**
Doppelboden DIN EN 12825, Rastermaß L/B 600/600 mm, Gesamtbauhöhe OKFF bis 260 mm,

Element- und Last- und Verschiebungsklasse: 2A gemäß Anwendungsrichtlinie zur DIN EN 12825,

statische Einzellasttragfähigkeit 3 kN,

Trägerplatte, ca. 38 mm stark:
Die nicht brennbare, perforierte Trägerplatte besteht aus
faserverstärktem Calciumsulfat. Gegen Stöße und
zur Ableitung von elektrostatischen Aufladungen
hat die Platte einen umlaufenden PVC- und
halogenfreien Kantenschutz, der mit einem
lösemittelfreien EVA-Klebstoff verklebt wird.

Die Unterkonstruktion besteht aus einer
verzinkten, Chrom(VI)-freien, höhenjustierbaren
Stahlstützenkonstruktion, die mit einer
lösemittelfreien Gewindeversiegelung fixiert wird.

Unterkonstruktion, Brandverhaltensklasse DIN EN 13501-1 A1 (nichtbrennbar), Bodenplatte, Brandverhaltensklasse DIN EN 13501-1 A2 -s1, d0 (nichtbrennbar),

Unterkonstruktion als Einzelstützen, aus verzinktem Stahl, auf Trittschallplättchen auf Beton kleben und dübeln, Bodenplatte als faserverstärkte Mineralstoffplatte, Plattendicke ca. 38 mm,

Auf dem Rohboden ist eine 50 mm starke Mineralwollschicht, schallabsorbierend, zur Hohlraumbedämpfung aufzulegen. Schallabsorbtionswert aw = 0,45.
Rohboden vollflächig reinigen und mit Flüssigkunststoffabdichtung versehen.

Die Doppelbodenkonstruktion ist für Verkehrslasten bis 5 kN/m² und Punktlasten bis zu 3 kN auszulegen.

Ausführung gem. Detail-Plan EBK_DE_200.01,
dort Bodenaufbau Typ BO.205
Menge: 400,000 m2
DIN276_06: 352
Leistungsbereichkatalog: 039

**4.3.90 Doppelboden - BO.208 - Bau-H 1020 mm UK aus Stahlträgern und Einzelstützen UK Stahl verz Mineralstoffpl. faserverstärkt, 4 kN - ableitfähig / Kautschuk**
Doppelboden DIN EN 12825, Rastermaß L/B 600/600 mm, Gesamtbauhöhe OKFF bis 1020 mm,
Konstruktion ableitfähig

Element- und Last- und Verschiebungsklasse: 3A gemäß Anwendungsrichtlinie zur DIN EN 12825,

statische Einzellasttragfähigkeit 4 kN,

Trägerplatte, ca. 42 mm stark:
Die nicht brennbare Trägerplatte besteht aus
faserverstärktem Calciumsulfat. Gegen Stöße und
zur Ableitung von elektrostatischen Aufladungen
hat die Platte einen umlaufenden PVC- und
halogenfreien Kantenschutz, der mit einem
lösemittelfreien EVA-Klebstoff verklebt wird.

Die Unterkonstruktion besteht aus einer leitfähigen,
verzinkten, Chrom(VI)-freien, höhenjustierbaren
Stahlstützenkonstruktion, mit Träegerrost aus:
Stahlträger 160 x 40 Hohlprofile,
Stahlzwischenträger 120 x 60 Hohlprofile,
Raster 600 mm in eine Richtung
Stahlunterkonstruktion an Rohdecke verklebt

Unterkonstruktion, Brandverhaltensklasse DIN EN 13501-1 A1 (nichtbrennbar), Bodenplatte, Brandverhaltensklasse DIN EN 13501-1 A2 -s1, d0 (nichtbrennbar),

Unterkonstruktion als Rost auf Einzelstützen, aus verzinktem Stahl, auf Trittschallplättchen auf Beton kleben und dübeln, Bodenplatte als faserverstärkte Mineralstoffplatte, Plattendicke ca. 42 mm, mit Oberbelag aus Kautschuk,

Ableitwiderstand kleiner 108 Ohm
Elektrisches Verhalten ed = ≤ 108 Ohm

Auf den Trägerplatten des Doppelbodensystems sind  werkseitig Kautschuk-Fliesen zu applizieren.
(Elektrostatischer ableitender Bodenbelag aus
Kautschuk gemäß Anforderungen nach EN 1817)

Wichtiger Hinweis zu den Kautschuk-Fliesen:

Durch den AN Bodenbelagsarbeiten werden dem AN vorkonfektionierte Kautschukfliesen auf der Baustelle übergeben. Der AN hat diese Fliesen  zum Herstellerwerk der Doppelbodenplatten zu transportieren, um sie im Werk fachgerecht applizieren zu lassen. Die dann einbaufertig und leitfähig versehenen Doppelbodenplatten mit Kautschuk-Fliesen sind dann auf die Baustelle zu transportieren und einzubauen.

Fliesenformat, wie Plattenformat Doppelboden.

Kautschukbelag:
Gesamtdicke: ca. 2 mm, 1 mm Kleber
Rutschhemmung: R9
Brandverhalten: schwer entflammbar Cfl-s1 DIN EN 13501-1

Die Doppelbodenkonstruktion ist für Verkehrslasten bis 7,5 kN/m² und Punktlasten bis zu 4 kN auszulegen.

Ausführung gem. Detail-Plan EBK_DE_200.01,
dort Bodenaufbau Typ BO.208
Menge: 155,000 m2
DIN276_06: 352
Leistungsbereichkatalog: 039

**4.3.100 Doppelboden - BO.211 - Bau-H 260 mm Einzelstützen UK Stahl verz Mineralstoffpl. faserverstärkt, 4 kN - Kautschuk**
Doppelboden DIN EN 12825, Rastermaß L/B 600/600 mm, Gesamtbauhöhe OKFF bis 260 mm,

Element- und Last- und Verschiebungsklasse: 3A gemäß Anwendungsrichtlinie zur DIN EN 12825,

statische Einzellasttragfähigkeit 4 kN,

Trägerplatte, ca. 42 mm stark:
Die nicht brennbare Trägerplatte besteht aus
faserverstärktem Calciumsulfat. Gegen Stöße und
zur Ableitung von elektrostatischen Aufladungen
hat die Platte einen umlaufenden PVC- und
halogenfreien Kantenschutz, der mit einem
lösemittelfreien EVA-Klebstoff verklebt wird.

Die Unterkonstruktion besteht aus einer verzinkten, Chrom(VI)-freien, höhenjustierbaren Stahlstützenkonstruktion, die mit einer
lösemittelfreien Gewindeversiegelung fixiert wird.

Unterkonstruktion, Brandverhaltensklasse DIN EN 13501-1 A1 (nichtbrennbar), Bodenplatte, Brandverhaltensklasse DIN EN 13501-1 A2 -s1, d0 (nichtbrennbar),

Unterkonstruktion als Einzelstützen, aus verzinktem Stahl, auf Trittschallplättchen auf Beton kleben und dübeln, Bodenplatte als faserverstärkte Mineralstoffplatte, Plattendicke ca. 42 mm, mit Oberbelag aus Kautschuk,

Auf den Trägerplatten des Doppelbodensystems sind  werkseitig Kautschuk-Fliesen zu applizieren.
(Elektrostatischer ableitender Bodenbelag aus
Kautschuk gemäß Anforderungen nach EN 1817)

Wichtiger Hinweis zu den Kautschuk-Fliesen:

Durch den AN Bodenbelagsarbeiten werden dem AN vorkonfektionierte Kautschukfliesen auf der Baustelle übergeben. Der AN hat diese Fliesen  zum Herstellerwerk der Doppelbodenplatten zu transportieren, um sie im Werk fachgerecht applizieren zu lassen. Die dann einbaufertig  versehenen Doppelbodenplatten mit Kautschuk-Fliesen sind dann auf die Baustelle zu transportieren und einzubauen.
Fliesenformat, wie Plattenformat Doppelboden.

Kautschukbelag:
Gesamtdicke: ca. 2 mm, 1 mm Kleber
Rutschhemmung: R9
Brandverhalten: schwer entflammbar Cfl-s1 DIN EN 13501-1

Die Doppelbodenkonstruktion ist für Verkehrslasten bis 7,5 kN/m² und Punktlasten bis zu 4 kN auszulegen.

Ausführung gem. Detail-Plan EBK_DE_200.01,
dort Bodenaufbau Typ BO.211.
Menge: 1096,000 m2
DIN276_06: 352
Leistungsbereichkatalog: 039

**4.3.110 Doppelboden - BO.212 - Bau-H 1020 mm UK aus Stahlträgern und Einzelstützen UK Stahl verz Mineralstoffpl. faserverstärkt, 4 kN - Kautschuk**
Doppelboden DIN EN 12825, Rastermaß L/B 600/600 mm, Gesamtbauhöhe OKFF bis 1020 mm,

Element- und Last- und Verschiebungsklasse: 3A gemäß Anwendungsrichtlinie zur DIN EN 12825,

statische Einzellasttragfähigkeit 4 kN,

Trägerplatte, ca. 42 mm stark:
Die nicht brennbare Trägerplatte besteht aus
faserverstärktem Calciumsulfat. Gegen Stöße und
zur Ableitung von elektrostatischen Aufladungen
hat die Platte einen umlaufenden PVC- und
halogenfreien Kantenschutz, der mit einem
lösemittelfreien EVA-Klebstoff verklebt wird.

Die Unterkonstruktion besteht aus einer leitfähigen,
verzinkten, Chrom(VI)-freien, höhenjustierbaren
Stahlstützenkonstruktion, mit Träegerrost aus:
Stahlträger 160 x 40 Hohlprofile,
Stahlzwischenträger 120 x 60 Hohlprofile,
Raster 600 mm in eine Richtung
Stahlunterkonstruktion an Rohdecke verklebt

Unterkonstruktion, Brandverhaltensklasse DIN EN 13501-1 A1 (nichtbrennbar), Bodenplatte, Brandverhaltensklasse DIN EN 13501-1 A2 -s1, d0 (nichtbrennbar),

Unterkonstruktion als Rost auf Einzelstützen, aus verzinktem Stahl, auf Trittschallplättchen auf Beton kleben und dübeln, Bodenplatte als faserverstärkte Mineralstoffplatte, Plattendicke ca. 42 mm, mit Oberbelag aus Kautschuk,

Auf den Trägerplatten des Doppelbodensystems sind  werkseitig Kautschuk-Fliesen zu applizieren.

Wichtiger Hinweis zu den Kautschuk-Fliesen:

Durch den AN Bodenbelagsarbeiten werden dem AN vorkonfektionierte Kautschukfliesen auf der Baustelle übergeben. Der AN hat diese Fliesen  zum Herstellerwerk der Doppelbodenplatten zu transportieren, um sie im Werk fachgerecht applizieren zu lassen. Die dann einbaufertig versehenen Doppelbodenplatten mit Kautschuk-Fliesen
sind dann auf die Baustelle zu transportieren und einzubauen.

Fliesenformat, wie Plattenformat Doppelboden.

Kautschukbelag:
Gesamtdicke: ca. 2 mm, 1 mm Kleber
Rutschhemmung: R9
Brandverhalten: schwer entflammbar Cfl-s1 DIN EN 13501-1

Die Doppelbodenkonstruktion ist für Verkehrslasten bis 7,5 kN/m² und Punktlasten bis zu 4 kN auszulegen.

Ausführung gem. Detail-Plan EBK_DE_200.01,
dort Bodenaufbau Typ BO.212
Menge: 96,000 m2
DIN276_06: 352
Leistungsbereichkatalog: 039

**4.3.120 Anarbeiten an aufgehenden Bauteile H bis 1020**
Anschluss und Anarbeiten des Doppelbodens und seiner Bestandteile an aufgehende Bauteile, wie Wände und Stützen, einschl. Zuschnitt der Platten und ggf. entsprechend gewähltem System Stellen von Zusatzstützen entlang aufgehender Bauteile und deren Eckausbildungen.

Gesamthöhe bis 1020 mm.
Menge: 8066,000 m

**4.3.130 Luftdichter Wandanschluss/Dichtungsband**
Die äußeren Bereiche des Doppelbodens in Technikräumen entlang der raumtrennenden Wände oder Einbauten sind dauerhaft luftdicht mittels durchlaufendem, elastischem Trennstreifen/Dichtungsband auszuführen.
Menge: 8066,000 m

**4.3.140 Erdungsschellen für Anschluss an Potentialausgleich**
Liefern und Montieren von Erdungsschellen für den bauseitigen Anschluss der Doppelbodenkonstruktion von Technikräumen an den Potentialausgleich (Anschluss erfolgt bauseits durch Gewerk Elt.). Anzahl der Anschlüsse sind nach techn. Erfordernissen und Vorschriften anzubringen und durch sichtbare Markierungen kenntlich zu machen.
Menge: 25,000 St

**4.3.150 Hebewerkzeug**
Hebewerkzeug zum Aufnehmen von Doppelbodenplatten bei Nachinstallationsarbeiten, nur liefern.
Menge: 4,000 St
DIN276_06: 391
Leistungsbereichkatalog: 039

**4.3.160 Reserveplatten Doppelbodenanlagen - Kautschuk**
Reserveplatten, einschließlich Kautschuk-Oberbelag mit
abgestimmter Oberfläche der Doppelbodenanlagen des
Regieraumes, auf Trägerplatten des Doppelbodensystems
werkseitig appliziert liefern und nach Angaben der
Objektüberwachung einlagern.
Menge: 60,000 St

**4.3.170 Doppelbodenplatten mit Revisioniereinheit**
Doppelbodenplatten mit integrierter Revisioniereinheit (mit 4 Stück Gewindehülsen versehen) zur schadfreien Revision in ausgewählten, höher frequentierten Sichtungs-/Revisions-Bereichen des Gebäudes (Bereich ZIP und Rangierverteiler in Böden mit bauseitigem, selbstliegendem Teppichbelag in Fluren) liefern und nach Angaben der Objektüberwachung einbauen bzw. einlagern.
Menge: 50,000 St

#### Abschnitt 4.4 Sonstige Leistungen Böden

*Hinweis: Hinweis zur Ausführung der sonstigen Leistungen in Titel 6.4*
Hinweis zur Ausführung der sonstigen Leistungen

Die Ausführung der Leistungen dieses Titels erfolgt nach Anforderung / Notwendigkeit in Abstimmung mit der Objektüberwachung des AG und nur auf deren ausdrückliche Anweisung.

Die Leistungen sind in allen Bereichen und in allen Geschossen des Gebäudes auszuführen.

Etwaige Mehrstärken im Estrich oder Maßnahmen zum Ausgleich von Unebenheiten im Untergrund werden nur anerkannt, wenn diese im Vorfeld angezeigt und die entsprechenden Bereiche gemeinsam mit der Objektüberwachung aufgemessen und festgelegt wurden.

Es ist zu beachten, dass es sich um Einzel- und Kleinflächen bzw. Einzellängen in unterschiedlichen Größen und auf unterschiedlichen Ebenen mit zeitlich versetzter Ausführung (angepasst an die Anforderungen des Bauablaufs und die abschnittsweise Fertigstellung von bauseitigen Leistungen) handeln kann. Alle dafür zusätzlich anfallenden Aufwendungen, wie beispielsweise für zusätzliche Transportwege, Regiekosten etc., sind bei der Kalkulation zu berücksichtigen.

**4.4.10 Unebenheit auf Rohboden ausgleichen**
Ausgleichen von Rohbautoleranzen auf den Stahlbetonrohdecken, die nicht DIN 18202, Tabelle 3, Zeile 2 entsprechen. je 15 mm Abweichung.

Entsprechend Vorbemerkungen sind die entsprechenden Bereiche gemeinsam mit der Objektüberwachung im Vorfeld gesondert aufzumessen und festzulegen.

Als zementäre Nivellier- / Ausgleichsmasse mit hoher Druckfestigkeit (mind. 30 kN/mm²) und schneller Belegreife (nach max. 48 Stunden), einschließlich Haftbrücke nach Herstellervorschrift auf Rohboden/Rohdecke.

Material zur Aufnahme der staubbindenden Beschichtung und des Stützenklebers geeignet.
Menge: 2000,000 m2
Leistungsbereichkatalog: 023

**4.4.20 Transportrampen an Trassen H 20 cm**
Herstellen, für die Dauer von bis zu 3 Monaten vor- und unterhalten von Transportrampen zur Überbrückung von Installationen, Rohren und Trassen.
Nutzbare Rampenbreite mind. 1,0 m,
zu überbrückende Höhe bis ca. 0,20 m,
zu übebrückende Trassenbreite bis ca. 1,0 m,
mit beidseitigen Anrampungen je bis ca. 0,80 m,
Gesamtlänge bis ca. 4,0 m
Rampe aus Holzwerkstoffen verrutschsicher am Rohbau befestigt, für Flächenlasten bis 5 kN/m²,
einschl. Schutzabdeckung darunter liegender bauseitiger Installationen mit PE-Folie, ca. 0,50 mm ("Teichfolie"), Stöße überlappt und staub- und wasserdicht verklebt.

Transportrampen auf Anweisung durch die OÜ abschließend rückstandsfrei zurückbauen und entsorgen. Der ursprüngliche Zustand ist wieder herzustellen.
Menge: 50,000 St

**4.4.30 Transportrampen an Trassen H 50 cm**
Herstellen, für die Dauer von bis zu 3 Monaten vor- und unterhalten von Transportrampen zur Überbrückung von Installationen und Trassen.
Nutzbare Rampenbreite mind. 1,0 m,
zu überrückende Höhe über 20 cm bis ca. 0,50 m,
zu überrückende Trassenbreite bis ca. 1,0 m,
mit beidseitigen Anrampungen je bis ca. 1,50 m,
Rampe aus Holzwerkstoffen verrutschsicher am Rohbau befestigt, für Flächenlasten bis 5 kN/m²,
Gesamtlänge bis ca. 4,5 m,
einschl. Schutzabdeckung darunter liegender bauseitiger Installationen mit PE-Folie, ca. 0,50 mm ("Teichfolie"), Stöße überlappt und staub- und wasserdicht verklebt.

Transportrampen auf Anweisung durch die OÜ abschließend rüchstandfrei zurückbauen und entsorgen. Der urprüngliche Zustand ist wieder herzustellen.
Menge: 30,000 St

**4.4.40 Nachträgliche Bohrung 200 mm Trockenhohlboden**
Nachträgliches Herstellen von runden Öffnungen in Hohlböden in Trockenbauweise, z.B. für Elektroeinsätze oder sonstige Einbauten mit einem Durchmesser bis 200 mm, mittels Spezialbohrgerät,
einschl. zusätzlicher Unterstützung der Randbereiche, Entsorgung des anfallendes Schuttes sowie Reinigen des betroffenen Bodenhohlraumes mit Industriestaubsauger.
Menge: 10,000 St

**4.4.50 Nachträgliche Bohrung 350 mm Trockenhohlboden**
Nachträgliches Herstellen von runden Öffnungen in Hohlböden in Trockenbauweise, z.B. für Elektroeinsätze oder sonstige Einbauten mit einem Durchmesser über 200mm-350 mm, mittels Spezialbohrgerät,
einschl. zusätzlicher Unterstützung der Randbereiche, Entsorgung des anfallendes Schuttes sowie Reinigen des betroffenen Bodenhohlraumes mit Industriestaubsauger.
Menge: 5,000 St

**4.4.60 Nachträgliche Bohrung 200 mm Naßhohlboden**
Nachträgliches Herstellen von runden Öffnungen in Hohlböden in Naßbauweise, z.B. für Elektroeinsätze oder sonstige Einbauten mit einem Durchmesser bis 200 mm, mittels Spezialbohrgerät,
einschl. zusätzlicher Unterstützung der Randbereiche, Entsorgung des anfallendes Schuttes sowie Reinigen des betroffenen Bodenhohlraumes mit Industriestaubsauger.
Menge: 200,000 St

**4.4.70 Nachträgliche Bohrung 350 mm Naßhohlboden**
Nachträgliches Herstellen von runden Öffnungen in Hohlböden in Naßbauweise, z.B. für Elektroeinsätze oder sonstige Einbauten mit einem Durchmesser über 200mm-350 mm, mittels Spezialbohrgerät,
einschl. zusätzlicher Unterstützung der Randbereiche, Entsorgung des anfallendes Schuttes sowie Reinigen des betroffenen Bodenhohlraumes mit Industriestaubsauger.
Menge: 100,000 St

**4.4.80 Nachträgliche Öffnung 900 cm2 Trockenhohlboden**
Nachträgliches Herstellen von eckigen Öffnungen in Hohlböden in Trockenbauweise, z.B. für Elektroeinsätze oder sonstige Einbauten mit Einzelgröße bis 900 cm² (ca. 30x30cm), einschl. Schneiden der Tragplatten und zusätzlicher Unterstützung der Randbereiche, Glättung der Schnittkanten, Entsorgung des anfallendes Schuttes sowie Reinigen des betroffenen Bodenhohlraumes mit Industriestaubsauger.
Menge: 5,000 St

**4.4.90 Nachträgliche Öffnung 3600 cm2 Trockenhohlboden**
Nachträgliches Herstellen von eckigen Öffnungen in Hohlböden in Trockenbauweise, z.B. für Elektroeinsätze oder sonstige Einbauten mit Einzelgröße über 900 bis 3.600 cm² (ca. 60x60cm), einschl. Schneiden der Tragplatten und zusätzlicher Unterstützung der Randbereiche, Glättung der Schnittkanten, Entsorgung des anfallendes Schuttes sowie Reinigen des betroffenen Bodenhohlraumes mit Industriestaubsauger.
Menge: 5,000 St

**4.4.100 Nachträgliche Öffnung 900 cm2 Naßhohlboden**
Nachträgliches Herstellen von eckigen Öffnungen in Hohlböden in Naßbauweise, z.B. für Elektroeinsätze oder sonstige Einbauten mit Einzelgröße bis 900 cm² (ca. 30x30cm), einschl. Schneiden des Fließestrichs und der verlorenen Schalung zusätzlicher Unterstützung der Randbereiche, Glättung der Schnittkanten, Entsorgung des anfallendes Schuttes sowie Reinigen des betroffenen Bodenhohlraumes mit Industriestaubsauger.
Menge: 25,000 St

**4.4.110 Nachträgliche Öffnung 3600 cm2 Naßhohlboden**
Nachträgliches Herstellen von eckigen Öffnungen in Hohlböden in Trockenbauweise, z.B. für Elektroeinsätze oder sonstige Einbauten mit Einzelgröße über 900 bis 3.600 cm² (ca. 60x60cm), einschl. Schneiden des Fließestrichs und der verlorenen Schalung, zusätzlicher Unterstützung der Randbereiche, Glättung der Schnittkanten, Entsorgung des anfallendes Schuttes sowie Reinigen des betroffenen Bodenhohlraumes mit Industriestaubsauger.
Menge: 15,000 St

**4.4.120 Zusätzliche Abdeckung Bodenöffnung 0,5 m²**
Gemäß den "Hinweisen zur Ausführung der Hohlbodenarbeiten" sind sämtliche Öffnungen in den Arbeitsbereichen (z.B. für Einbauten, Revisionsöffnungen, Elektranten usw.) ohne gesonderte Vergütung abzudecken.

Innerhalb dieser Position werden nur zusätzlich erforderliche  Schutzabdeckungen, die auf gesonderte Anweisung durch die OÜ herzustellen sind, vergütet.
Zusätzliche Abdeckungen aus ca. 15 mm dickem Holzwerkstoff unverschieblich und durchtrittsicher, einschl. Unterkonstruktion, nach Wahl des AN temporär herstellen, bis zu einem Zeitraum von 3 Monaten vor- und instandhalten. Auf Anweisung durch die OÜ sind diese Abdeckungen zu beseitigen. Diese Schutzmaßnahmen sind innerhalb der jeweiligen Positionen zu Öffnungen und Einbauten einzukalkulieren.

Einzelgröße bis ca.0,50 m²
Für Flächenlasten bis  5 kN/m².
Menge: 200,000 St

**4.4.130 Zusätzliche Abdeckung Bodenöffnung 1 m²**
Zusätzliche Abdeckungen wie in Pos. 6.4.130 beschrieben, jedoch

Einzelgröße über 0,5 m² bis 1,0 m² cm.
Ausführung sonst wie in Vorposition beschrieben.
Menge: 80,000 St

**4.4.140 Zusätzliche Abdeckung Bodenöffnung 2 m²**
Zusätzliche Abdeckungen wie in Pos. 6.4.130 beschrieben, jedoch

Einzelgröße über 1,0 m² bis 2,0 m² cm.
Ausführung sonst wie in Vorposition beschrieben.
Menge: 15,000 St

**4.4.150 Zusätzliche Abdeckung Bodenöffnung 5 m²**
Zusätzliche Abdeckungen wie in Pos. 6.4.130 beschrieben, jedoch

Einzelgröße über 2,0 m² bis 5,0 m² cm.
Ausführung sonst wie in Vorposition beschrieben.
Menge: 3,000 St

**4.4.160 Schutzabdeckung Böden Karton**
Schutzabdeckung auf Hohlböden herstellen, während  Ausführungszeit vor- und unterhalten und rückstandslos beseitigen.
Abdeckung aus Milchtütenkarton, mind. 310 g/m², beidseitig PE-kaschiert, Stöße verkleben.
Ausführung auf Anweisung durch die OÜ.
Menge: 2000,000 m2
Leistungsbereichkatalog: 034

**4.4.170 Schutzabdeckung Böden Hartfaserplatte 3,2 mm**
Schutzabdeckung auf Hohlböden herstellen, während  Ausführungszeit vor- und unterhalten und rückstandslos beseitigen.
Abdeckung aus Hartfaserplatte, mind. 3,2 mm,
Stöße staub- und wasserdicht verkleben.
Ausführung auf Anweisung durch die OÜ.
Menge: 1000,000 m2
Leistungsbereichkatalog: 034

**4.4.180 Schutzabdeckung Böden Seekieferplatte 10 mm**
Schutzabdeckung auf Hohlböden herstellen, während  Ausführungszeit vor- und unterhalten und rückstandslos beseitigen.
Abdeckung aus Seekieferplatte, mind. 10 mm,
Stöße staub- und wasserdicht verkleben.
Ausführung auf Anweisung durch die OÜ.
Menge: 1500,000 m2
Leistungsbereichkatalog: 034

**4.4.190 Schutzlage Böden Vlies unter Platten**
Zusätzliche Vlieslage zum Oberflächenschutz unter vorbeschriebener Schutzabdeckung  aus Hartfaser- oder Seekieferrplatten. Ausführung auf Anweisung durch die OÜ.
Menge: 1000,000 m2
Leistungsbereichkatalog: 034

**4.4.200 Öffnen und Schließen Hohlboden Trockenbauweise 0,25 m²**
Öffnen und Wiederverschließen von bereits erstellten Hohlbodenbereichen z.B. für nachträgliche, bauseitige punktuelle Nachinstallationen oder Reparaturen im Hohlraum,
Herstellen durch sauberes Schneiden, Demontage und Entsorgung der Tragplatten. Nach erfolgter Installation ist der Bereich wieder zu verschließen, der Aubau des Hohlbodens ist, einschl. aller Anschlüsse und Vorbereitungen des Untergrundes bzw. der angrenzenden Hohlbodenflächen, sowie erforderlicher Ertüchtigungen der Unterkonstruktion, gemäß angrenzenden Hohlbodenaufbau herzustellen. Die Entsorgung des anfallendes Schuttes sowie das Reinigen des betroffenen Bodenhohlraumes mit Industriestaubsauger vor Verschließen des Bodens sind Bestandteil der Leistung.

Hohlboden in Trockenbauweise,
Einzelgröße bis 0,25 m².
Menge: 5,000 St

**4.4.210 Öffnen und Schließen Hohlboden Trockenbauweise 0,5 m²**
Öffnen und Wiederverschließen von bereits erstellten Hohlbodenbereichen z.B. für nachträgliche, bauseitige punktuelle Nachinstallationen oder Reparaturen im Hohlraum,
Herstellen durch sauberes Schneiden, Demontage und Entsorgung der Tragplatten. Nach erfolgter Installation ist der Bereich wieder zu verschließen, der Aubau des Hohlbodens ist, einschl. aller Anschlüsse und Vorbereitungen des Untergrundes bzw. der angrenzenden Hohlbodenflächen, sowie erforderlicher Ertüchtigungen der Unterkonstruktion, gemäß angrenzenden Hohlbodenaufbau herzustellen. Die Entsorgung des anfallendes Schuttes sowie das Reinigen des betroffenen Bodenhohlraumes mit Industriestaubsauger vor Verschließen des Bodens sind Bestandteil der Leistung.

Hohlboden in Trockenbauweise,
Einzelgröße über 0,25 bis 0,50 m².
Menge: 5,000 St

**4.4.220 Öffnen und Schließen Hohlboden Trockenbauweise 1,0 m²**
Öffnen und Wiederverschließen von bereits erstellten Hohlbodenbereichen z.B. für nachträgliche, bauseitige punktuelle Nachinstallationen oder Reparaturen im Hohlraum,
Herstellen durch sauberes Schneiden, Demontage und Entsorgung der Tragplatten. Nach erfolgter Installation ist der Bereich wieder zu verschließen, der Aubau des Hohlbodens ist, einschl. aller Anschlüsse und Vorbereitungen des Untergrundes bzw. der angrenzenden Hohlbodenflächen, sowie erforderlicher Ertüchtigungen der Unterkonstruktion, gemäß angrenzenden Hohlbodenaufbau herzustellen. Die Entsorgung des anfallendes Schuttes sowie das Reinigen des betroffenen Bodenhohlraumes mit Industriestaubsauger vor Verschließen des Bodens sind Bestandteil der Leistung.

Hohlboden in Trockenbauweise,
Einzelgröße über 0,50 bis 1,0 m².
Menge: 3,000 St

**4.4.230 Öffnen und Schließen Hohlboden Trockenbauweise 2,0 m²**
Öffnen und Wiederverschließen von bereits erstellten Hohlbodenbereichen z.B. für nachträgliche, bauseitige punktuelle Nachinstallationen oder Reparaturen im Hohlraum,
Herstellen durch sauberes Schneiden, Demontage und Entsorgung der Tragplatten. Nach erfolgter Installation ist der Bereich wieder zu verschließen, der Aubau des Hohlbodens ist, einschl. aller Anschlüsse und Vorbereitungen des Untergrundes bzw. der angrenzenden Hohlbodenflächen, sowie erforderlicher Ertüchtigungen der Unterkonstruktion, gemäß angrenzenden Hohlbodenaufbau herzustellen. Die Entsorgung des anfallendes Schuttes sowie das Reinigen des betroffenen Bodenhohlraumes mit Industriestaubsauger vor Verschließen des Bodens sind Bestandteil der Leistung.

Hohlboden in Trockenbauweise,
Einzelgröße über 1,0 bis 2,0 m².
Menge: 1,000 St

**4.4.240 Öffnen und Schließen Hohlboden Naßbauweise 0,25 m²**
Öffnen und Wiederverschließen von bereits erstellten Hohlbodenbereichen z.B. für nachträgliche, bauseitige punktuelle Nachinstallationen oder Reparaturen im Hohlraum,
Herstellen durch sauberes Schneiden, Demontage und Entsorgung der Tragplatten. Nach erfolgter Installation ist der Bereich wieder zu verschließen, der Aubau des Hohlbodens ist, einschl. aller Anschlüsse und Vorbereitungen des Untergrundes bzw. der angrenzenden Hohlbodenflächen, sowie erforderlicher Ertüchtigungen der Unterkonstruktion, gemäß angrenzenden Hohlbodenaufbau herzustellen. Die Entsorgung des anfallendes Schuttes sowie das Reinigen des betroffenen Bodenhohlraumes mit Industriestaubsauger vor Verschließen des Bodens sind Bestandteil der Leistung.

Hohlboden in Naßbauweise,
Einzelgröße bis 0,25 m².
Menge: 200,000 St

**4.4.250 Öffnen und Schließen Hohlboden Naßbauweise 0,5 m²**
Öffnen und Wiederverschließen von bereits erstellten Hohlbodenbereichen z.B. für nachträgliche, bauseitige punktuelle Nachinstallationen oder Reparaturen im Hohlraum,
Herstellen durch sauberes Schneiden, Demontage und Entsorgung der Tragplatten. Nach erfolgter Installation ist der Bereich wieder zu verschließen, der Aubau des Hohlbodens ist, einschl. aller Anschlüsse und Vorbereitungen des Untergrundes bzw. der angrenzenden Hohlbodenflächen, sowie erforderlicher Ertüchtigungen der Unterkonstruktion, gemäß angrenzenden Hohlbodenaufbau herzustellen. Die Entsorgung des anfallendes Schuttes sowie das Reinigen des betroffenen Bodenhohlraumes mit Industriestaubsauger vor Verschließen des Bodens sind Bestandteil der Leistung.

Hohlboden in Naßbauweise,
Einzelgröße über 0,25 bis 0,50 m².
Menge: 100,000 St

**4.4.260 Öffnen und Schließen Hohlboden Naßbauweise 1,0 m²**
Öffnen und Wiederverschließen von bereits erstellten Hohlbodenbereichen z.B. für nachträgliche, bauseitige punktuelle Nachinstallationen oder Reparaturen im Hohlraum,
Herstellen durch sauberes Schneiden, Demontage und Entsorgung der Tragplatten. Nach erfolgter Installation ist der Bereich wieder zu verschließen, der Aubau des Hohlbodens ist, einschl. aller Anschlüsse und Vorbereitungen des Untergrundes bzw. der angrenzenden Hohlbodenflächen, sowie erforderlicher Ertüchtigungen der Unterkonstruktion, gemäß angrenzenden Hohlbodenaufbau herzustellen. Die Entsorgung des anfallendes Schuttes sowie das Reinigen des betroffenen Bodenhohlraumes mit Industriestaubsauger vor Verschließen des Bodens sind Bestandteil der Leistung.

Hohlboden in Naßbauweise,
Einzelgröße über 0,50 bis 1,0 m².
Menge: 80,000 St

**4.4.270 Öffnen und Schließen Hohlboden Naßbauweise 2,0 m²**
Öffnen und Wiederverschließen von bereits erstellten Hohlbodenbereichen z.B. für nachträgliche, bauseitige punktuelle Nachinstallationen oder Reparaturen im Hohlraum,
Herstellen durch sauberes Schneiden, Demontage und Entsorgung der Tragplatten. Nach erfolgter Installation ist der Bereich wieder zu verschließen, der Aubau des Hohlbodens ist, einschl. aller Anschlüsse und Vorbereitungen des Untergrundes bzw. der angrenzenden Hohlbodenflächen, sowie erforderlicher Ertüchtigungen der Unterkonstruktion, gemäß angrenzenden Hohlbodenaufbau herzustellen. Die Entsorgung des anfallendes Schuttes sowie das Reinigen des betroffenen Bodenhohlraumes mit Industriestaubsauger vor Verschließen des Bodens sind Bestandteil der Leistung.

Hohlboden in Naßbauweise,
Einzelgröße über 1,0 bis 2,0 m².
Menge: 50,000 St

**4.4.280 Öffnen und Schließen Hohlboden Naßbauweise 5,0 m²**
Öffnen und Wiederverschließen von bereits erstellten Hohlbodenbereichen z.B. für nachträgliche, bauseitige punktuelle Nachinstallationen oder Reparaturen im Hohlraum,
Herstellen durch sauberes Schneiden, Demontage und Entsorgung der Tragplatten. Nach erfolgter Installation ist der Bereich wieder zu verschließen, der Aubau des Hohlbodens ist, einschl. aller Anschlüsse und Vorbereitungen des Untergrundes bzw. der angrenzenden Hohlbodenflächen, sowie erforderlicher Ertüchtigungen der Unterkonstruktion, gemäß angrenzenden Hohlbodenaufbau herzustellen. Die Entsorgung des anfallendes Schuttes sowie das Reinigen des betroffenen Bodenhohlraumes mit Industriestaubsauger vor Verschließen des Bodens sind Bestandteil der Leistung.

Hohlboden in Naßbauweise,
Einzelgröße über 2,0 bis 5,0 m².
Menge: 5,000 St

**4.4.290 Mehrdicke D 5mm Calciumsulfatfließestrich**
Mehrdicke des Estrichs, je 5 mm Dicke, Calciumsulfatfließestrich für Hohlböden in Naßbauweise.
Ausführung nach Anforderung / Notwendigkeit in Abstimmung mit der Objektüberwachung des AG und nur auf deren Anweisung.
Menge: 800,000 m2
DIN276_06: 352
Leistungsbereichkatalog: 025

**4.4.300 Auswechseln Platten Trockenhohlboden**
Auswechseln von beschädigten Calciumsulfat-Platten in bereits erstellten Hohlbodenbereichen in Trockenbauweise.
Diese Leistung wird nur vergütet, soweit die Beschädigungen nicht vom AN zu vertreten sind oder hervorgerufen wurden.
Tragplatten mit Plattenstärke bis ca. 40 mm, einschl. aller Maßnahmen zum fachgerechten Anschluss an die angrenzenden, nicht beschädigten Bereiche des Hohlbodens.
Ausführung in Kleinstflächen, punktuell.
Menge: 60,000 m2

**4.4.310 Vorgezogene Teilflächenmontage Trockenbauweise**
Mehraufwand für die ablauftechnisch bedingte, vorgezogene großflächige Erstellung von Hohlböden in Trockenbauweise in Teilbereichen von einzelnen Räumen des Event Hub 1.OG. Sämtliche zusätzlichen Aufwendungen, einschl. Transport- und Logistikmaßnahmen und sonstiger Mehraufwendungen infolge vorgezogener Ausführung, einschl. Vorbereitung des Anschlusses an die später zu erstellenden, angrenzenden Böden und ggf. erforderlicher Anpassung und Verdichtung von Unterkonstruktionen sind zu berücksichtigen.
Menge: 100,000 m2

**4.4.320 Vorgezogene Teilflächenmontage Naßbauweise**
Mehraufwand für die ablauftechnisch bedingte, vorgezogene großflächige Erstellung von Hohlböden in Naßbauweise in Teilbereichen von einzelnen Räumen des Gebäudes. Sämtliche zusätzlichen Aufwendungen, einschl. Transport- und Logistikmaßnahmen und sonstiger Mehraufwendungen infolge vorgezogener Ausführung, einschl. Vorbereitung des Anschlusses an die später zu erstellenden, angrenzenden Böden und ggf. erforderlicher Anpassung und Verdichtung von Unterkonstruktionen sind zu berücksichtigen.
Menge: 10,000 St

**4.4.330 Bodenanschluss Bodenschwellen Doppelboden / Nass-Hohlboden DE_BO_211.01**
Ausführung gem. Detail-Plan EBK_DE_210.04,
dort Detail DE_BO_211.01
mit Abstellwinkel Edelstahl und Randdämmstreifen aus Mineralfaser A1, Schmelzpunkt mind. 1000 Grad Celsius.
In Einzellängen im Türbereich.
Menge: 85,000 m

**4.4.340 Bodenanschluss Bodenschwellen Doppelboden / Nass-Hohlboden DE_BO_211.02**
Ausführung gem. Detail-Plan EBK_DE_210.04,
dort Detail DE_BO_211.02
mit Abstellwinkel Edelstahl und Randdämmstreifen aus Mineralfaser A1, Schmelzpunkt mind. 1000 Grad Celsius.
In Einzellängen im Türbereich.
Menge: 400,000 m

**4.4.350 Bodenanschluss Bodenschwellen Doppelboden / Nass-Hohlboden DE_BO_211.03**
Ausführung gem. Detail-Plan EBK_DE_210.04,
dort Detail DE_BO_211.03
mit Abstellwinkel Edelstahl und Randdämmstreifen aus Mineralfaser A1, Schmelzpunkt mind. 1000 Grad Celsius.
In Einzellängen im Türbereich.
Menge: 120,000 m

**4.4.360 Bodenanschluss Geländer Wintergarten DE_BO_211.04**
Ausführung gem. Detail-Plan EBK_DE_210.04,
dort Detail DE_BO_211.04
Mit zusätzlichem Auflage aus Stahl-Hohlprofil und mit Randdämmstreifen aus Mineralfaser A1, Schmelzpunkt mind. 1000 Grad Celsius.
In Einzellängen im Geländerbereich.
Menge: 80,000 m

**4.4.370 Bodenanschluss Bodenschwellen Doppelboden / Nass-Hohlboden DE_BO_211.07**
Ausführung gem. Detail-Plan EBK_DE_210.04,
dort Detail DE_BO_211.07
mit Abstellwinkel Edelstahl und Randdämmstreifen aus Mineralfaser A1, Schmelzpunkt mind. 1000 Grad Celsius.
In Einzellängen im Türbereich.
Menge: 110,000 m

**4.4.380 Bodenanschluss Bewegungsfuge überbrücken DE_BO_211.10**
Ausführung gem. Detail-Plan EBK_DE_210.04,
dort Detail DE_BO_211.10
mit Abstellwinkel Edelstahl und Randdämmstreifen aus Mineralfaser A1, Schmelzpunkt mind. 1000 Grad Celsius.
Menge: 260,000 m

**4.4.390 Bodenanschluss Bewegungsfuge ohne Brandschutz DE_BO_211.11**
Ausführung gem. Detail-Plan EBK_DE_210.04,
dort Detail DE_BO_211.11
mit Abstellwinkel Edelstahl und Randdämmstreifen aus Mineralfaser A1, Schmelzpunkt mind. 1000 Grad Celsius.
Menge: 300,000 m

**4.4.400 Bodenanschluss Bewegungsfuge ohne Brandschutz DE_BO_211.12**
Ausführung gem. Detail-Plan EBK_DE_210.04,
dort Detail DE_BO_211.12
mit Randdämmstreifen aus Mineralfaser A1, Schmelzpunkt mind. 1000 Grad Celsius.
Menge: 660,000 m

**4.4.410 Bodenanschluss Bewegungsfuge ohne Brandschutz DE_BO_211.13**
Ausführung gem. Detail-Plan EBK_DE_210.04,
dort Detail DE_BO_211.13
mit Randdämmstreifen aus Mineralfaser A1, Schmelzpunkt mind. 1000 Grad Celsius.
Menge: 90,000 m

**4.4.420 Bodenanschluss Bewegungsfuge ohne Brandschutz DE_BO_211.14**
Ausführung gem. Detail-Plan EBK_DE_210.04,
dort Detail DE_BO_211.14
mit Randdämmstreifen aus Mineralfaser A1, Schmelzpunkt mind. 1000 Grad Celsius.
Menge: 110,000 m

**4.4.430 Bodenanschluss Doppelboden / Nasshohlraumboden DE_BO_211.15**
Ausführung gem. Detail-Plan EBK_DE_210.04,
dort Detail DE_BO_211.15
mit Abstellwinkel Edelstahl und Randdämmstreifen aus Mineralfaser A1, Schmelzpunkt mind. 1000 Grad Celsius.
Menge: 40,000 m

**4.4.440 Bodenanschluss Schwelle rauchdicht DE_BO_211.16**
Ausführung gem. Detail-Plan EBK_DE_210.04,
dort Detail DE_BO_211.16
mit Randdämmstreifen aus Mineralfaser A1, Schmelzpunkt mind. 1000 Grad Celsius.
Menge: 200,000 m

**4.4.450 Bodenanschluss Schwelle F90 Brandwand DE_BO_211.17**
Ausführung gem. Detail-Plan EBK_DE_210.04,
dort Detail DE_BO_211.17
beidseitig der Schwelle mit Randdämmstreifen aus Mineralfaser A1, Schmelzpunkt mind. 1000 Grad Celsius.
In Einzellängen im Türbereich.
Menge: 80,000 m

**4.4.460 Bodenanschluss Aufzug DE_BO_211.19**
Ausführung gem. Detail-Plan EBK_DE_210.04,
dort Detail DE_BO_211.19
Mit 48 mm Unterfütterung des Doppelbodens im Randbereich (als Auflager Doppelbodenplatte) mi Magerbeton, einschl. Abschalung und
mit Randdämmstreifen aus Mineralfaser A1, Schmelzpunkt mind. 1000 Grad Celsius.
Im Aufzugsbereich.
Menge: 40,000 m

**4.4.470 Bodendurchdringung Küche DE_BO_211.22**
Ausführung gem. Detail-Plan EBK_DE_210.05,
dort Detail DE_BO_211.22
Aussparung im Hohldoden ca. 130x400 mm
Menge: 10,000 St

**4.4.480 Bodentank eckig DE_BO_211.23**
Ausführung gem. Detail-Plan EBK_DE_210.05,
dort Detail DE_BO_211.23
Öffnung mim Hohlboden mit umlaufendem Randstreifen,
ca. 300x300 mm
Menge: 400,000 St

**4.4.490 Bodentank rund DE_BO_211.24**
Ausführung gem. Detail-Plan EBK_DE_210.05,
dort Detail DE_BO_211.24
Öffnung mim Hohlboden mit umlaufendem Randstreifen,
kreisrund, Durchmesser ca. 200 bis 220 mm
Menge: 320,000 St

**4.4.500 Bodenschiene Rollregal DE_BO_211.25**
Ausführung gem. Detail-Plan EBK_DE_210.05,
dort Detail DE_BO_211.25
Integration bauseitiger Bodenschiene in Hohlboden,
mit beidseitigem Abstellwinkel und Randdämmstreifen.
Menge: 80,000 m

**4.4.510 Boden Unterflurkonvektor DE_BO_211.26**
Ausführung gem. Detail-Plan EBK_DE_210.05,
dort Detail DE_BO_211.26
Integration bauseitiger Kovektoren in Hohlboden,
mit vierseitigem Abstellwinkel und Randdämmstreifen.
Öffnungsgröße ca. 380x1850 mm.
Menge: 30,000 St

**4.4.520 Bodeneinlauf W3-I im EG. Küche DE_BO_211.27**
Ausführung gem. Detail-Plan EBK_DE_210.05,
dort Detail DE_BO_211.27
Integration bauseitiger Bodenabläufe in Hohlboden,
mit zusätzlicher, tiefer liegender Trageben und verdichteten Hohlboden Stützenanordnungen,
einschl. vierseitig umlaufender vertikaler Absenkungen mit Calciumsulfatpaltten und Plattenstreifen.
Einzelgröße je bis ca. 1100x1100 mm.
Menge: 4,000 St

**4.4.530 Bodeneinlauf W2-I und W3-I im Trockenhohlraumboden DE_BO_211.28**
Ausführung gem. Detail-Plan EBK_DE_210.05,
dort Detail DE_BO_211.28
Integration bauseitiger Bodenabläufe in Hohlboden,
mit zusätzlicher, tiefer liegender Trageben und verdichteten Hohlboden Stützenanordnungen,
einschl. vierseitig umlaufender vertikaler Absenkungen mit Calciumsulfatpaltten und Plattenstreifen.
Einzelgröße je bis ca. 1500x1500 mm.
Einschl. einer Bohrung in vertikaler Wand zur Rohrdurchführung.
Menge: 5,000 St

**4.4.540 Revisionsöffnung trocken DE_BO_211.30**
Ausführung gem. Detail-Plan EBK_DE_210.05,
dort Detail DE_BO_211.30
Revisionsöffnung bis ca. 1000x1000 mm.
Mit Auswechselungen der Träger und zusätzlichen Stützen im Öffnungsbereich.
Menge: 12,000 St

**4.4.550 Revisionsöffnung nass DE_BO_211.31**
Ausführung gem. Detail-Plan EBK_DE_210.05,
dort Detail DE_BO_211.31
Revisionsöffnung bis ca. 1000x1000 mm.
Mit Auswechselungen der Träger und zusätzlichen Stützen im Öffnungsbereich.
Menge: 10,000 St

**4.4.560 Revisionsöffnung nass DE_BO_211.32**
Ausführung gem. Detail-Plan EBK_DE_210.05,
dort Detail DE_BO_211.32
Revisionsöffnung bis ca. 600x600 mm.
Mit zusätzlichen Stützen im Öffnungsbereich.
Menge: 180,000 St

**4.4.570 Doppelboden-Luftsperre DE_BO_211.33**
Ausführung gem. Detail-Plan EBK_DE_210.05,
dort Detail DE_BO_211.33
Ausschnitt im Doppleboden ca. 240x180 mm.
Mit zusätzlichen Stützen im Öffnungsbereich.
Menge: 30,000 St

**4.4.580 Boden Unterflurkonvektor - Schwanenhals DE_BO_211.35**
Ausführung gem. Detail-Plan EBK_DE_210.05,
dort Detail DE_BO_211.35
Rechteckiger Ausschnitt ca. 360x1850 mm,
Unten mit Tragkonstruktion als freispannende Trockenbaudecke Typ DE.022 F90, Breite ca. 931 mm.
mit Kunststoffabdichtung des Troges (H ca. 300 mm) versehen,
als Auflager für Konvektor.
Menge: 40,000 St

**4.4.590 Bodenanschluss für Natursteinboden Wintergarten - Doppelboden DE_BO_211.36**
Bodenanschluss im Übergang späterer Naturstein an späteren Teppichbelag
Ausführung gem. Detail-Plan EBK_DE_210.05,
dort Detail DE_BO_211.36
mit Randdämmstreifen aus Mineralfaser A1, Schmelzpunkt mind. 1000 Grad Celsius.
Menge: 75,000 m

**4.4.600 Für Natursteinboden Wintergarten - Substrat für Bepflanzung DE_BO_211.37**
Hohlbodenkonstruktion für Anschlussbereich Wintergarten Ausführung gem. Detail-Plan EBK_DE_210.05,
dort Detail DE_BO_211.37
Mit beidseitig auf 10 mm Mörtelbett aufgelagerten Zementfaserplatten, t=40 mm, und zusätzlichen Stützen (für H ca. 720 mm), Breite der Zementfaserplattenbereiche insgesamt ca. 1200 mm und beidseitigem Randdämmstreifen aus Mineralfaser A1, Schmelzpunkt mind. 1000 Grad Celsius.
Menge: 50,000 m

**4.4.610 Beseitigen provisorischer Abdichtungen an Deckenöffnungen bis 0,5 m2**
Im Bereich von Deckendurchbrüchen wurden bauseits provisorischebegehbare Abdeckungen mit bituminösen Abdichtungen, einschl. Bitumenvoranstrich hergestellt.

Diese Konstruktionen werden bauseits durch einen anderen Unternehmer beseitigt.

Der vierseitig umlaufende Randbereich dieser Öffnungen (ca. 30 cm breit) ist von Reststoffen der  Abdichtungen und deren bituminösen Voranstrichen rückstandslos zu reinigen, eventuelle Anhaftungen am Deckenbeton sind zu beseitigen und zu entsorgen.

Einzelgröße der Öffnungen bis ca. 0,5 m2.
Menge: 20,000 St

**4.4.620 Beseitigen provisorischer Abdichtungen an Deckenöffnungen über 0,5 bis 1,0 m2**
Im Bereich von Deckendurchbrüchen wurden bauseits provisorischebegehbare Abdeckungen mit bituminösen Abdichtungen, einschl. Bitumenvoranstrich hergestellt.

Diese Konstruktionen werden bauseits durch einen anderen Unternehmer beseitigt.

Der vierseitig umlaufende Randbereich dieser Öffnungen (ca. 30 cm breit) ist von Reststoffen der  Abdichtungen und deren bituminösen Voranstrichen rückstandslos zu reinigen, eventuelle Anhaftungen am Deckenbeton sind zu beseitigen und zu entsorgen.

Einzelgröße der Öffnungen über 0,5 bis ca. 1,0 m2.
Menge: 15,000 St

**4.4.630 Beseitigen provisorischer Aufkantungen mit Abdichtung**
Verbliebene bauseitie, provisorischen  Aufkantungen aus Kantholz ca. 10x10 cm, mit bituminösen Abdichtungen, einschl. Bitumenvoranstrich sind vollständig und rückstandslos zu beseitigen.

Der beidseitig der Kanthölzer zweirseitig verlaufende Randbereich (ca. 50 cm breit) ist von Reststoffen der  Abdichtungen und deren bituminösen Voranstrichen rückstandslos zu reinigen, Kanthölzer, Abdichtungslagen aus Bitumenschweißbahnen und eventuelle Anhaftungen von bit. Voranstrichen auf dem Deckenbeton sind zu beseitigen und zu entsorgen.

Abrechnung nach Länge (Meter) Aufkantung.
Menge: 50,000 m

**4.4.640 Abschottung F0 bis F30**
Liefern und Montieren einer feuerhemmenden Abtrennung F30, Ausbildung gemäß System-Zulassung nach Herstellervorgabe im Hohlraum. Breite ca. 11,5 cm,
Insbesondere im Bereich von Türschwellen,
in Einzellängen entsprechend Türbreite.

Die Fugen zwischen den einzelnen Bauteilen müssen dicht sein.

Der Nachweis für den Brandschutz der Abtrennungen ist in Verbindung mit dem eingesetzten Bodensystem zu führen. Einzelnachweise für die Abtrennungen sind nicht zulässig.
'Höhe bis ca. 30 cm'
.
Menge: 800,000 m
Leistungsbereichkatalog: 039

**4.4.650 Abschottung F90**
Liefern und Montieren einer feuerbeständigen Abtrennung F90 nach DIN 4102-4, Ausbildung gemäß System-Zulassung nach Herstellervorgabe im Hohlraum. Breite ca. 17,5 cm.
Insbesondere im Bereich von Türschwellen,
in Einzellängen entsprechend Türbreite.

Die Fugen zwischen den einzelnen Bauteilen müssen dicht sein.

Der Nachweis für den Brandschutz der Abtrennungen ist in Verbindung mit dem eingesetzten Bodensystem zu führen. Einzelnachweise für die Abtrennungen sind nicht zulässig.
'Höhe bis ca. 30 cm'
.
Menge: 500,000 m
Leistungsbereichkatalog: 039

**4.4.660 Anarbeiten Durchdringung Abschottung F30 Trasse 800 x 90 mm**
Herstellen von Durchdringungen und anarbeiten an bauseitige Kabeltrassen der im Bereich der vorgenannten Abschottungen F30,
Maße in mm 'B/H ca. 800x90 mm'

.
Der Ringspalt (max. 30 mm) wird nachlaufend vom AN TGA bauseits verschlossen.
Menge: 400,000 St
Leistungsbereichkatalog: 039

**4.4.670 Bodenanschluss für Mobiltrennwand - Veranstaltung**
Auflagerkonstruktion zur Lastaufnahme bauseitiger Mobiltrennwand in deren Fußpunkt,
im Boden Typ BO.318 im Veranstaltungsraum EG

Ausführung gemäß
Zeichnungs-Nr Detail EBK_DE_210.002, dort Detail DE_242.14

Bestehend aus:

Auflagerbalken aus Beton C20/25 DIN EN 206-1 / DIN 1045-2, Breite  ca. 145 mm,
Höhe ca. 137 mm,
einschl. konstruktiver Bewehrung aus 4 x Längsstäben Durchmesser 10 mm,
einschl. beidseitiger Randschalungen,
Auflagerbalken mit in Rohdecke eingebohrten und eingeklebten Anschlussbewhrungstäben Durchmesser ca. 16 mm, Länge Stäbe je ca. 200 mm, im Abstand von ca.  33 cm im Rohbau verankert,

mit 2 Stück längslaufender Stahl-L-Winlel, ca. 60x50 mm, mit Bohrungen für Verschraubungen seitlich und unten, e=500 mm,
Winkel auf 10 mm Mörtelbett verlegt,
unten an Beton-Auflagerbalken verdübelt e=500 mm,

mit 2 Stück vertikaler Stahlblechstreifen in Längsrichtung
Bleche aus Flachstahl ca. 70x5 mm,
jeweils mit vertikalen Langlöchern zur Höhenjustage und zur Verschaubung mit Sekkopfschrauben versehen,
Lochabstand e=500 mm, mit L-Winkel verscharubt,
die finale Oberkante der Flachätahle ist in Abstimmung mit AN Bodenbelag gemeinsam festzulegen.

Einschl. beidseitigem Abstellen des Hohlbodens

und beidseitigen Randdämmstreifen aus Mineralwolle, nicht brennbar, Schmelzpunkt über 1.000°C, einschl. hohlraumfreier Auffütterung mit Dämmstreiden unterhalb der Flachstähle.

Hinweis:
Das Auffüllen des Auflagerbereichs und der weitere Bodenaufbau erfolgt bauseits durch den AN Bodenbalag.
Menge: 25,000 m

#### Abschnitt 4.5 Nachlaufende Leistungen

*Hinweis: Hinweis zur Ausführung nachlaufende Leistungen in Titel 6.5*
Hinweis zur Ausführung nachlaufende Leistungen

Nachfolgende Positionen beschreiben die aus der
ablauftechnisch bedingten, zeitversetzten Ausführung
von nachlaufende Leistungen resultierenden Mehraufwendungen.

Die Ausführung von nachlaufenden Leistungen erfolgt nach Anforderung / Notwendigkeit in Abstimmung mit der Objektüberwachung des AG und nur auf Abruf bzw. deren ausdrückliche Anweisung, mit einer Reaktionszeit des AN von 2 Werktagen, d.h. die Ankündigung der OÜ erfolgt mit einem Vorlauf von 2 Werktagen.

Die Leistungen sind in allen Bereichen und in allen Geschossen des Gebäudes auszuführen.

Es ist zu beachten, dass es sich um Einzel- und Kleinflächen bzw. Einzellängen in unterschiedlichen Größen und auf unterschiedlichen Ebenen mit zeitlich versetzter Ausführung (angepasst an die Anforderungen des Bauablaufs und die abschnittsweise Fertigstellung von bauseitigen Leistungen) handelt.

Die Abrechnung der zu erbringenden Leistung erfolgt über die zugehörige Leistungsposition der Titel 4.1 bis 4.4.
Sämtliche infolge einer nachlaufenden Ausführung zusätzlich anfallende Aufwendungen, einschl. Transport- und Logistikmaßnahmen und sonstiger Mehraufwendungen für die Ausführung, wie beispielsweise für zusätzliche Transportwege, Regiekosten etc., sind innerhalb der nachfolgend aufgeführten Positionen einzukalkulieren.

**4.5.10 Nachlaufende Teilflächenmontage Trockenbauweise**
Mehraufwand für die ablauftechnisch bedingte, nachlaufende großflächige Erstellung von Hohlböden in Trockenbauweise in Teilbereichen von einzelnen Räumen des Gebäudes. Sämtliche zusätzlichen Aufwendungen, einschl. Transport- und Logistikmaßnahmen und sonstiger Mehraufwendungen infolge nachlaufende Ausführung, einschl. Anschluss an die bereits erstellten, angrenzenden Böden und ggf. erforderlicher Anpassung und Verdichtung von Unterkonstruktionen sind zu berücksichtigen.
Menge: 1,000 m2

**4.5.20 Nachlaufende Teilflächenmontage Naßbauweise**
Mehraufwand für die ablauftechnisch bedingte, nachlaufende großflächige Erstellung von Hohlböden in Naßbauweise in Teilbereichen von einzelnen Räumen des Gebäudes. Sämtliche zusätzlichen Aufwendungen, einschl. Transport- und Logistikmaßnahmen und sonstiger Mehraufwendungen infolge nachlaufende Ausführung, einschl. Anschluss an die bereits erstellten, angrenzenden Böden und ggf. erforderlicher Anpassung und Verdichtung von Unterkonstruktionen sind zu berücksichtigen.
Menge: 1,000 m2

**4.5.30 Nachlaufende Montage 0,5 m² trocken**
Mehraufwand für die ablauftechnisch bedingte, nachlaufende und punktuelle Erstellung von Hohlböden in Trockenbauweise in Kleinflächen des Hohlbodens. Sämtliche zusätzlichen Aufwendungen, einschl. Transport- und Logistikmaßnahmen und sonstiger Mehraufwendungen infolge nachlaufende Ausführung, einschl. Anschluss an die bereits erstellten, angrenzenden Böden und ggf. erforderlicher Anpassung und Verdichtung von Unterkonstruktionen sind zu berücksichtigen.
Einzelgröße bis 0,5 m².
Menge: 1,000 St

**4.5.40 Nachlaufende Montage 2,0 m² trocken**
Mehraufwand für die ablauftechnisch bedingte, nachlaufende und punktuelle Erstellung von Hohlböden in Trockenbauweise in Kleinflächen des Hohlbodens. Sämtliche zusätzlichen Aufwendungen, einschl. Transport- und Logistikmaßnahmen und sonstiger Mehraufwendungen infolge nachlaufende Ausführung, einschl. Anschluss an die bereits erstellten, angrenzenden Böden und ggf. erforderlicher Anpassung und Verdichtung von Unterkonstruktionen sind zu berücksichtigen.
Einzelgröße über 0,5 bis 2,0 m².
Menge: 5,000 St

**4.5.50 Nachlaufende Montage 5,0 m² trocken**
Mehraufwand für die ablauftechnisch bedingte, nachlaufende und punktuelle Erstellung von Hohlböden in Trockenbauweise in Kleinflächen des Hohlbodens. Sämtliche zusätzlichen Aufwendungen, einschl. Transport- und Logistikmaßnahmen und sonstiger Mehraufwendungen infolge nachlaufende Ausführung, einschl. Anschluss an die bereits erstellten, angrenzenden Böden und ggf. erforderlicher Anpassung und Verdichtung von Unterkonstruktionen sind zu berücksichtigen.
Einzelgröße über 2,0 bis 5,0 m².
Menge: 3,000 St

**4.5.60 Nachlaufende Montage 10,0 m² trocken**
Mehraufwand für die ablauftechnisch bedingte, nachlaufende und punktuelle Erstellung von Hohlböden in Trockenbauweise in Kleinflächen des Hohlbodens. Sämtliche zusätzlichen Aufwendungen, einschl. Transport- und Logistikmaßnahmen und sonstiger Mehraufwendungen infolge nachlaufende Ausführung, einschl. Anschluss an die bereits erstellten, angrenzenden Böden und ggf. erforderlicher Anpassung und Verdichtung von Unterkonstruktionen sind zu berücksichtigen.
Einzelgröße 5,0 bis 10,0 m².
Menge: 1,000 St

**4.5.70 Nachlaufende Montage 0,5 m² naß**
Mehraufwand für die ablauftechnisch bedingte, nachlaufende und punktuelle Erstellung von Hohlböden in Naßbauweise in Kleinflächen des Hohlbodens. Sämtliche zusätzlichen Aufwendungen, einschl. Transport- und Logistikmaßnahmen und sonstiger Mehraufwendungen infolge nachlaufende Ausführung, einschl. Anschluss an die bereits erstellten, angrenzenden Böden und ggf. erforderlicher Anpassung und Verdichtung von Unterkonstruktionen sind zu berücksichtigen.
Einzelgröße bis 0,5 m²
Menge: 20,000 St

**4.5.80 Nachlaufende Montage 2,0 m² naß**
Mehraufwand für die ablauftechnisch bedingte, nachlaufende und punktuelle Erstellung von Hohlböden in Naßbauweise in Kleinflächen des Hohlbodens. Sämtliche zusätzlichen Aufwendungen, einschl. Transport- und Logistikmaßnahmen und sonstiger Mehraufwendungen infolge nachlaufende Ausführung, einschl. Anschluss an die bereits erstellten, angrenzenden Böden und ggf. erforderlicher Anpassung und Verdichtung von Unterkonstruktionen sind zu berücksichtigen.
Einzelgröße 0,5 bis 2,0 m².
Menge: 20,000 St

**4.5.90 Nachlaufende Montage 5,0 m² naß**
Mehraufwand für die ablauftechnisch bedingte, nachlaufende und punktuelle Erstellung von Hohlböden in Naßbauweise in Kleinflächen des Hohlbodens. Sämtliche zusätzlichen Aufwendungen, einschl. Transport- und Logistikmaßnahmen und sonstiger Mehraufwendungen infolge nachlaufende Ausführung, einschl. Anschluss an die bereits erstellten, angrenzenden Böden und ggf. erforderlicher Anpassung und Verdichtung von Unterkonstruktionen sind zu berücksichtigen.
Einzelgröße 2,0 bis 5,0 m².
Menge: 10,000 St

**4.5.100 Nachlaufende Montage 10,0 m² naß**
Mehraufwand für die ablauftechnisch bedingte, nachlaufende und punktuelle Erstellung von Hohlböden in Naßbauweise in Kleinflächen des Hohlbodens. Sämtliche zusätzlichen Aufwendungen, einschl. Transport- und Logistikmaßnahmen und sonstiger Mehraufwendungen infolge nachlaufende Ausführung, einschl. Anschluss an die bereits erstellten, angrenzenden Böden und ggf. erforderlicher Anpassung und Verdichtung von Unterkonstruktionen sind zu berücksichtigen.
Einzelgröße 5,0 bis 10,0 m².
Menge: 5,000 St

**4.5.110 Nachlaufende Montage 35,0 m² naß**
Mehraufwand für die ablauftechnisch bedingte, nachlaufende und punktuelle Erstellung von Hohlböden in Naßbauweise in Bereichen des Hohlbodens. Sämtliche zusätzlichen Aufwendungen, einschl. Transport- und Logistikmaßnahmen und sonstiger Mehraufwendungen infolge nachlaufende Ausführung, einschl. Anschluss an die bereits erstellten, angrenzenden Böden und ggf. erforderlicher Anpassung und Verdichtung von Unterkonstruktionen sind zu berücksichtigen.
Einzelgröße über 10,0 bis 35,0 m².
Menge: 6,000 St

**4.5.120 Nachlaufendes Auswechseln Platten Trockenhohlboden**
Mehraufwand für das ablauftechnisch bedingte, nachlaufende
Auswechseln von beschädigten Calciumsulfat-Platten in bereits erstellten Hohlbodenbereichen in Trockenbauweise.
Menge: 40,000 m2

**4.5.130 Nachlaufende Bohrung trocken**
Mehraufwand für die nachlaufende Herstellung von runden Öffnungen in Hohlböden in Trockenbauweise.
Durchmesser bis 300 mm.
Menge: 10,000 St

**4.5.140 Nachlaufende Bohrung naß**
Mehraufwand für die nachlaufende Herstellung von runden Öffnungen in Hohlböden in Naßbauweise.
Durchmesser bis 300 mm.
Menge: 180,000 St

**4.5.150 Nachlaufende Öffnung trocken**
Mehraufwand für die nachlaufende Herstellung von eckigen Öffnungen in Hohlböden in Trockenbauweise.
Menge: 5,000 St

**4.5.160 Nachlaufende Öffnung naß**
Mehraufwand für die nachlaufende Herstellung von eckigen Öffnungen in Hohlböden in Naßbauweise.
Menge: 120,000 St

**4.5.170 Nachlaufendes Öffnen und Schließen Hohlboden Trockenbauweise**
Mehraufwand für das nachlaufende Öffnen und Wiederverschließen von bereits erstellten Hohlbodenbereichen.
Menge: 5,000 St

**4.5.180 Nachlaufendes Öffnen und Schließen Hohlboden Naßbauweise**
Mehraufwand für das nachlaufende Öffnen und Wiederverschließen von bereits erstellten Hohlbodenbereichen
Menge: 300,000 St

**4.5.190 Nachlaufende Integration Bodentank**
Mehraufwand für die nachlaufende Integration von bauseitigen Bodentanks im Hohlboden.
Menge: 200,000 St
Leistungsbereichkatalog: 039

**4.5.200 Nachlaufende Revisionsöffnung Hohlboden**
Mehraufwand für die nachlaufende Herstellung von Revisionsöffnung, für Hohlboden.
Menge: 50,000 St
Leistungsbereichkatalog: 039

**4.5.210 Nachlaufende Abschottung F30**
Mehraufwand für die nachlaufende Herstellung einer feuerhemmenden Abtrennung F30 zur Abtrennung im Bereich Türleibungen/ Schwellen/ Raumübergänge.
Menge: 80,000 m
Leistungsbereichkatalog: 039

#### Abschnitt 4.6 Inbetriebnahme Fußbodenheizung/Fußbodenkühlung

*Hinweis: Hinweise zur Ausführung Inbetrienahne FBH/FBK in Titel 6.6*
Die innerhalb der Hohlböden integrierten Heiz-/Kühlleitungen (siehe Titel 6.1 und 6.2) werden gemeinsam mit dem AN TGA KG420 in Betrieb genommen.

Dazu sind folgende Schnittstellen zu berücksichtigen:

AN TGA KG420 bringt die FBH-Verteiler und Verteilerschränke. Verteiler werden mit Kugelhahn-Anschluss für das Funktionsheizen vorgerüstet.

AN Ausbau I:

Anschluss herstellen inkl. Konusverschraubungen an den Verteiler (Insgesamt 338 Verteiler, davon 60 Heizkreise Los 1, 278 Kreise im Los 2)

Je Verteiler hat der AN Ausbau I an den AN TGA KG420 zu übergeben:

- Nachweis der Wasserqualität
- Spülprotokoll nach DIN EN 1264-4
- Entlüftungsprotokoll
- Protokoll zur Dichtheitsprüfung (mit Wasser)
  nach DIN EN 1264-4
- Montageplanung
- Beschriftung der Heizkreise
- Funktionsheizen / Belegreifheizen inkl. Protokoll
  nach DIN EN 1264-4
Siehe dazu die beigefügten Anlagen (Ordner 05 Pläne)

**4.6.10 Anschluss Heizkreise FBH/FBK an Verteiler**
Anschluss je Heizkreis an bereitgestellte FBH-Verteiler und Verteilerschränke (AN TGA GK420), für das Funktionsheizen mit Kugelhahn-Anschluss vorgerüstet.
Anschluss inkl. Konusverschraubungen an den Verteiler.
Menge: 338,000 St

**4.6.20 Nachweis der Wasserqualität je Heizkreis**
Die erforderliche Wasserqualität nach VDI 2035 ist je Heizkreis nachzuweisen:

salzhaltige Betriebsweise, max. Sauerstoffgehalt 0,1 mg/l, elektrische Leitfähigkeit max. 500 myS/cm.

Die Prüfergebnisse sind an den AN TGA KG420 zu übergeben.
Menge: 338,000 St

**4.6.30 Spülprotokoll je Heizkreis**
Spülprotokolle nach DIN EN 1264-4, nach erfolgtem erfolgreichem Spülen, je Heizkreis erstellen.
Die Prüfergebnisse sind an den AN TGA KG420 zu übergeben.
Menge: 338,000 St

**4.6.40 Entlüftungsprotokoll je Heizkreis**
Entlüftungsprotokolle nach erfolgter Prüfung erstellen.
Die Prüfergebnisse sind an den AN TGA KG420 zu übergeben.
Menge: 338,000 St

**4.6.50 Dichtigkeitsprüfung je Heizkreis**
Dichtigkeitsprüfung einschließlich Protokoll zur Dichtheitsprüfung (mit Wasser) nach DIN EN 1264-4
Die Prüfergebnisse sind an den AN TGA KG420 zu übergeben.
Menge: 338,000 St

**4.6.60 Montageplanung je Heizkreis**
Erstellen der Montageplanung je Heizkreis.
Die Ergebnisse sind an den AN TGA KG420 zu übergeben.
Menge: 338,000 St

**4.6.70 Bescxhriftung der Heizkreise je Heizkreis**
Beschriftung der Heizkreise vornehmen.
Menge: 338,000 St

**4.6.80 Funktionsheizen / Belegrreifeheizen je Heizkreis**
Funktionsheizen und Belegreifheizen inkl. Protokoll nach DIN EN 1264-4 durchführen und herstellen.
DDie Ergebnisse sind an den AN TGA KG420 zu übergeben.
Menge: 338,000 St

**4.6.90 Wärmeerzeuger bereitstellen**
Wärmeerzeuger für das Funktionsheizen bereitstellen.

Elektroheizung 30-40 kW
Elektroheizgerät inkl. Raumthermostat zur temperaturabhängigen Steuerung
Einschließlich folgender Komponenten: Verbindungsleitung aus Mehrschichtverbundrohr zum Anschluss an FBH-Verteiler bis 20 m für wasserführende Medien
Absperrungen, Verbindungsstücke und weiteres Montagezubehör
Stromkabelverlängerung bis 20 m
An-, Abtransport einschließlich Anlagenbetrieb und täglicher Überprüfung der Anlage.
Einschließlich elektrischem Anschluss an die nächstgelegene Unterverteilung oder Baustromverteiler bis Kabellänge 100 m.
Heizleistung 30-40 kW
Elektr. Anschluss (V/Hz): 400/50

Ebenfalls enthalten ist die Stellung von erforderlichen Hilfsmitteln und Werkzeugen, Baugerüsten und entsprechenden Hebe- und Transportwerkzeugen.
Menge: 9,000 St

**4.6.100 Wärmeerzeuger vor- und unterhalten**
Wärmeerzeuger für die Dauer der Arbeiten vor- und unterhalten.
Anrechnung nach "9 Stück x 4 Wochen"
Menge: 36,000 StWo

**4.6.110 Wärmeerzeuger umsetzen**
Umsetzen der Wärmeerzeuger zum Funktionsheizen
Abbau, umsetzen und anschließen der Elektroheizung je Gerät. Der Ab- und Umbau ist mit der Fachbauleitung anhand des zeitlichen Bauablaufes für die Funktionsheizung abzustimmen.
Menge: 180,000 St

### Bereich 5 Stundenlohnarbeiten

#### Abschnitt 5.1 Stundenlohnarbeiten

*Hinweis: Hinweis zu Stundenlohnarbeiten Titel 7.1*
Stundenlohnarbeiten werden nach Stundenverrechnungssätzen, in denen Lohn- und Gehaltskosten, Lohn- und Gehaltsnebenkosten, Sozialkassenbeiträge, Vermögenswirksame Leistungen und Gewinn enthalten sind, vergütet.

Zuschläge für Mehr-, Nacht-, Sonntags- und Feiertagsarbeit sowie Erschwerniszuschläge sind nicht in die Stundenverrechnungssätze mit einzubeziehen, sondern - sofern sie nicht schon als Teilleistungspositionen im
Leistungsverzeichnis enthalten sind - im Bedarfsfall zu
vereinbaren und gesondert nachzuweisen.

Der Bieter erklärt,  dass der Stundenverrechnungssatz
unter Beachtung der preisrechtlichen Vorschriften
ermittelt wurde und unabhängig von der Anzahl der
abgerechneten Stunden gilt.

Vergütung und Anordnung von Stundenlohnarbeiten

Vergütung und Anordnung  von Stundenlohnarbeiten
Stundenlohnarbeiten werden nur vergütet,  wenn deren
Ausführung von der Bauleitung angeordnet wurde (zu § 2 Nr. 10 VOB/B). Die Objektüberwachung ist jedoch nur berechtigt,
Ausführung von Stundenlohnarbeiten in der mit dem Vertrag
vereinbarten Menge anzuordnen.  Darüber hinaus bedarf es der ausdrücklichen Zustimmung durch den Auftraggeber
Dem Auftraggeber ist dann die Ausführung von Stundenlohnarbeiten vor Beginn anzuzeigen. Mit der Ausführung von
Stundenlohnarbeiten darf der Auftragnehmer erst bginnen,
wenn der Auftraggeber oder die von ihm beauftragte Objektüberwachung der Ausführung von Stundenlohnarbeiten
schriftlich zugestimmt hat.

**5.1.10 Bauvorarbeiter/-in Stundenlohnarbeiten sämtliche Kosten/Zuschläge**
Stundenlohnarbeiten durch Bauvorarbeiter/-in auf Anordnung des AG ausführen.
Menge: 20,000 h

**5.1.20 Facharbeiter/-in Stundenlohnarbeiten sämtliche Kosten/Zuschläge**
Stundenlohnarbeiten durch Facharbeiter/-in auf Anordnung des AG ausführen.
Menge: 50,000 h

**5.1.30 Helfer/-in Stundenlohnarbeiten sämtliche Kosten/Zuschläge**
Stundenlohnarbeiten durch Helfer/-in auf Anordnung des AG ausführen.
Menge: 50,000 h
